# Marche en tôle perforée

- Propriété du fichier: CYPE INGENIEROS, S.A.
- Format: FIEBDC-3/2002
- Zone géographique: Algérie
- Devise: DZD
- Coûts indirects: 3.00 %
- Frais généraux: 13.00 %
- Bénéfice: 6.00 %
- TVA: 19.00 %

## G Structure et gros oeuvre

### GE Passerelles et escaliers

#### GEA Acier

**GEA060** U Marche en tôle perforée.
Marche droite de 700x250 mm, en tôle perforée d'acier galvanisé, avec perforations rondes en quinconce 60°, R2 T3, de 2 mm de diamètre et 3 mm de distance entre les centres de deux perforations contiguës, de 2 mm d'épaisseur et avec 40% de la surface perforée, à bords longs courbés en U de 25x25 mm, avec assemblages soudés sur site, sur limon métallique d'escalier.
Critère d'évaluation économique: Le prix comprend les soudures.
Inclut: Implantation. Mise en place et fixation des marches. Nettoyage final.
Critère pour le métré: Nombre d'unités prévues, selon documentation graphique du Projet.
Critère pour le mémoire: On mesurera le nombre d'unités réellement exécutées selon les spécifications du Projet.

| Code | U | Désignation | Quantité | Prix | Montant |
|---|---|---|---|---|---|
| mt26aha030a | U | Marche droite de 700x250 mm, en tôle perforée d'acier galvanisé, avec perforations rondes en quinconce 60°, R2 T3, de 2 mm de diamètre et 3 mm de distance entre les centres de deux perforations contiguës, de 2 mm d'épaisseur et avec 40% de la surface perforée, à bords longs courbés en U de 25x25 mm. (matériau) | 1.000 | 3805.41 | 3805.41 |
| mq08sol020 | h | Équipement et éléments auxiliaires pour soudure électrique. (matériel) | 0.156 | 332.29 | 51.84 |
| mo047 | h | Compagnon professionnel III/CP2 charpentier métal. (main-d'œuvre) | 0.189 | 761.16 | 143.86 |
| mo094 | h | Ouvrier professionnel II/OP charpentier métal. (main-d'œuvre) | 0.189 | 568.63 | 107.47 |
| % | % | Frais de chantier des unités d'ouvrage | 2 % | 4108.58 | 82.17 |
|  |  | Coûts directs |  |  | 4190.75 |
