# Linteau en maçonnerie renforcée de blocs en "U" de béton, à revêtir

- Propriété du fichier: CYPE INGENIEROS, S.A.
- Format: FIEBDC-3/2002
- Zone géographique: Algérie
- Devise: DZD
- Coûts indirects: 3.00 %
- Frais généraux: 13.00 %
- Bénéfice: 6.00 %
- TVA: 19.00 %

## G Structure et gros oeuvre

### GL Linteaux

#### GLB Maçonnerie de blocs de béton

**GLB010** m Linteau en maçonnerie renforcée de blocs en "U" de béton, à revêtir.
Linteau de 20 cm d'épaisseur, en maçonnerie renforcée de blocs "U" en béton, de couleur grise, 500x200x250 mm, pose avec du mortier de ciment confectionné sur chantier, avec 250 kg/m³ de ciment, couleur grise, dosage 1:6, fourni en sacs; avec renfort de béton de remplissage confectionné sur le chantier, BCN: CPJ-CEM II/A 32,5 - Fl - B 25 - 5/15 - E: 2a - NA - P 18-305, coulage avec des moyens manuels, et acier Fe E 500, quantité 2,28 kg/m; montage et démontage d'étai composé de 2 étais métalliques télescopiques, amortissables en 150 utilisations et planches en bois de pin, amortissables en 10 utilisations.
Critère d'évaluation économique: Le prix comprend le ferraillage de l'armature et la pose en coffrage ou sur site.
Inclut: Nettoyage et nivellement de la surface d'appui. Implantation et marquage des axes des étais sur la baie. Implantation et découpe des planches. Installation de l'étai. Préparation du mortier. Mise en place des blocs. Mise en place des armatures. Préparation du béton. Coulage, vibrage et séchage du béton. Démontage et retrait de l'étai.
Critère pour le métré: Longueur mesurée selon documentation graphique du Projet, y compris les connexions aux appuis.
Critère pour le mémoire: On mesurera la longueur réellement exécutée selon les spécifications du Projet, y compris les appuis.

| Code | U | Désignation | Quantité | Prix | Montant |
|---|---|---|---|---|---|
| mt02bhg022a | U | Bloc "U" en béton, de couleur grise, 500x200x250 mm, pour linteaux et chaînages horizontaux. (matériau) | 2.100 | 444.52 | 933.49 |
| mt01arg005a | t | Sable de carrière, pour mortier confectionné sur le chantier. (matériau) | 0.001 | 2017.24 | 2.02 |
| mt08aaa010a | m³ | Eau. (matériau) | 0.010 | 190.41 | 1.90 |
| mt08cem000a | kg | Ciment gris en sacs. (matériau) | 17.825 | 13.84 | 246.70 |
| mt07aco055e | kg | Barres en acier haute adhérence, Fe E 500, de divers diamètres. (matériau) | 2.394 | 131.75 | 315.41 |
| mt08var050 | kg | Fil de fer galvanisé pour attacher, de 1,30 mm de diamètre. (matériau) | 0.057 | 190.41 | 10.85 |
| mt01arg000a | m³ | Sable criblé. (matériau) | 0.014 | 2821.89 | 39.51 |
| mt01arg001ag | m³ | Gros granulats homogénéisés, de taille maximale 12,5 mm. (matériau) | 0.025 | 3046.03 | 76.15 |
| mt50spa050m | m³ | Grosse planche en bois de pin, dimensions 20x7,2 cm. (matériau) | 0.003 | 43140.81 | 129.42 |
| mt50spa101 | kg | Clous en acier. (matériau) | 0.050 | 183.88 | 9.19 |
| mt50spa081a | U | Étai métallique télescopique, allant jusqu'à 3 m de hauteur. (matériau) | 0.013 | 1891.12 | 24.58 |
| mq06hor010 | h | Bétonnière électrique avec une capacité de gâchage de 160 l. (matériel) | 0.033 | 334.81 | 11.05 |
| op00ciz020 |  | Cisaille pour barres à haute adhérence en acier. | 1.000 | 0.00 | 0.00 |
| mo021 | h | Compagnon professionnel III/CP2 construction pour des travaux de maçonnerie. (main-d'œuvre) | 0.352 | 731.39 | 257.45 |
| mo114 | h | Ouvrier d'exécution I/OE1 construction pour des travaux de maçonnerie. (main-d'œuvre) | 0.352 | 526.74 | 185.41 |
| mo043 | h | Compagnon professionnel III/CP2 ferrailleur. (main-d'œuvre) | 0.060 | 761.16 | 45.67 |
| mo090 | h | Ouvrier professionnel II/OP ferrailleur. (main-d'œuvre) | 0.060 | 568.63 | 34.12 |
| % | % | Frais de chantier des unités d'ouvrage | 2 % | 2322.92 | 46.46 |
|  |  | Coûts directs |  |  | 2369.38 |
