# Mortier type Grout pour remplissage, par déversement, des appuis structuraux

- Propriété du fichier: CYPE INGENIEROS, S.A.
- Format: FIEBDC-3/2002
- Zone géographique: Algérie
- Devise: DZD
- Coûts indirects: 3.00 %
- Frais généraux: 13.00 %
- Bénéfice: 6.00 %
- TVA: 19.00 %

## G Structure et gros oeuvre

### GO Poteaux, poutres et ossatures

#### GOF Béton préfabriqué

**GOF070** l Mortier type Grout pour remplissage, par déversement, des appuis structuraux.
Mortier sec de retrait compensé, composé de ciment et additifs spéciaux, exempt de chlorures, pour usage général, utilisé dans le remplissage par déversement des appuis structuraux.
Inclut: Implantation. Nettoyage de la zone d'application. Préparation du mélange. Coulage du mortier en couches successives. Séchage du mortier. Nettoyage des restes générés.
Critère pour le métré: Volume mesuré selon documentation graphique du Projet.
Critère pour le mémoire: On mesurera le volume réellement exécuté selon les spécifications du Projet.

| Code | U | Désignation | Quantité | Prix | Montant |
|---|---|---|---|---|---|
| mt09reh360g | kg | Mortier sec de retrait compensé, composé de ciment et additifs spéciaux, exempt de chlorures, pour usage général, pour le remplissage des câbles de post-contrainte, les ancrages des machines et l'injection dans les fissures, selon NF EN 1504-5. (matériau) | 2.200 | 120.08 | 264.18 |
| mo020 | h | Compagnon professionnel III/CP2 construction. (main-d'œuvre) | 0.007 | 698.09 | 4.89 |
| mo113 | h | Ouvrier d'exécution I/OE1 construction. (main-d'œuvre) | 0.007 | 502.77 | 3.52 |
| % | % | Frais de chantier des unités d'ouvrage | 2 % | 272.59 | 5.45 |
|  |  | Coûts directs |  |  | 278.04 |
