# Liaison entre une paroi moulée et un plancher en sous-sol

- Propriété du fichier: CYPE INGENIEROS, S.A.
- Format: FIEBDC-3/2002
- Zone géographique: Algérie
- Devise: DZD
- Coûts indirects: 3.00 %
- Frais généraux: 13.00 %
- Bénéfice: 6.00 %
- TVA: 19.00 %

## G Structure et gros oeuvre

### GS Structures enterrées et semi-enterrées

#### GSB Ouvrages de soutènement en BA

**GSB150** m Liaison entre une paroi moulée et un plancher en sous-sol.
Liaison entre une paroi moulée et un plancher de sous-sol, via 2 barres à haute adhérence de 16 mm de diamètre et 100 cm de longueur, en acier Fe E 500, fixées avec une résine époxy tous les 400 cm dans des orifices de 20 mm de diamètre et 250 mm de profondeur, pratiqués dans la feuillure périmétrique de forme arrondie, de 5 cm de profondeur, réalisé par fraisage continu du parement de l'écran, et chargement des décombres dans le camion ou la benne.
Inclut: Fraisage de la liaison entre une paroi moulée et un plancher. Implantation des orifices sur la feuillure fraisée. Réalisation des trous. Nettoyage de la poussière à l'intérieur des trous. Injection d'une résine époxy. Mise en place des armatures d'attente. Nettoyage des restes générés. Chargement des décombres dans le camion ou la benne.
Critère pour le métré: Longueur mesurée selon documentation graphique du Projet.
Critère pour le mémoire: On mesurera la longueur réellement exécutée selon les spécifications du Projet.

| Code | U | Désignation | Quantité | Prix | Montant |
|---|---|---|---|---|---|
| mt07anq010 | U | Cartouche d'adhésif thixotropique à deux composants à base de résine époxy, de 330 ml, pour connexion de barre à haute adhérence en acier et la paroi moulée. (matériau) | 0.325 | 7577.45 | 2462.67 |
| mt07aco055e | kg | Barres en acier haute adhérence, Fe E 500, de divers diamètres. (matériau) | 7.900 | 131.14 | 1036.01 |
| mq03fre010a | h | Équipement de fraisage, pour paroi moulée. (matériel) | 0.348 | 7026.99 | 2445.39 |
| mq01pan070b | h | Mini pelle chargeuse sur pneus, de 52 kW/1 m³ kW. (matériel) | 0.348 | 3552.41 | 1236.24 |
| mq06eim060 | h | Applicateur manuel pour cartouches d'injection de résines, avec accessoire mélangeur. (matériel) | 1.449 | 166.49 | 241.24 |
| op00ciz020 |  | Cisaille pour barres à haute adhérence en acier. | 1.000 | 0.00 | 0.00 |
| op00ata010 |  | Pince à ligaturer. | 1.000 | 0.00 | 0.00 |
| op00tal010 |  | Perceuse. | 1.000 | 0.00 | 0.00 |
| mo042 | h | Compagnon professionnel III/CP2 du béton. (main-d'œuvre) | 0.498 | 726.48 | 361.79 |
| mo089 | h | Ouvrier professionnel II/OP du béton. (main-d'œuvre) | 0.498 | 542.69 | 270.26 |
| % | % | Frais de chantier des unités d'ouvrage | 2 % | 8053.60 | 161.07 |
|  |  | Coûts directs |  |  | 8214.67 |
