# Remplissage de l'extrados de la voûte

- Propriété du fichier: CYPE INGENIEROS, S.A.
- Format: FIEBDC-3/2002
- Zone géographique: Algérie
- Devise: DZD
- Coûts indirects: 3.00 %
- Frais généraux: 13.00 %
- Bénéfice: 6.00 %
- TVA: 19.00 %

## G Structure et gros oeuvre

### GV Arcs et voûtes

#### GVV Voûtes

**GVV020** m³ Remplissage de l'extrados de la voûte.
Remplissage de l'extrados de la voûte avec béton cellulaire à base de ciment et adjuvant plastifiant-entraîneur d'air, avec des moyens mécaniques, de résistance à la compression 0,2 MPa et 350 kg/m³ de densité, confectionné sur chantier avec ciment gris et adjuvant plastifiant-entraîneur d'air.
Inclut: Extension du matériau de remblai en couches d'épaisseurs uniformes. Réglage de nivellement de la surface de finition.
Critère pour le métré: Volume mesuré selon documentation graphique du Projet.
Critère pour le mémoire: On mesurera le volume réellement exécuté selon les spécifications du Projet.

| Code | U | Désignation | Quantité | Prix | Montant |
|---|---|---|---|---|---|
| mt08cem000a | kg | Ciment gris en sacs. (matériau) | 300.000 | 13.77 | 4131.00 |
| mt08adb010a | kg | Adjuvant plastifiant-entraîneur d'air pour bétons cellulaires. (matériau) | 3.000 | 536.70 | 1610.10 |
| mt08aaa010a | m³ | Eau. (matériau) | 0.400 | 189.49 | 75.80 |
| mq06cel010 | h | Équipement pour fabrication et pompage de béton cellulaire à base de ciment et adjuvant plastifiant-entraîneur d'air, de 12 m³/h. (matériel) | 0.348 | 2420.91 | 842.48 |
| mo020 | h | Compagnon professionnel III/CP2 construction. (main-d'œuvre) | 0.701 | 698.09 | 489.36 |
| mo113 | h | Ouvrier d'exécution I/OE1 construction. (main-d'œuvre) | 1.401 | 502.77 | 704.38 |
| % | % | Frais de chantier des unités d'ouvrage | 2 % | 7853.12 | 157.06 |
|  |  | Coûts directs |  |  | 8010.18 |
