# Remplissage de l'extrados de la voûte

- Propriété du fichier: CYPE INGENIEROS, S.A.
- Format: FIEBDC-3/2002
- Zone géographique: Algérie
- Devise: DZD
- Coûts indirects: 3.00 %
- Frais généraux: 13.00 %
- Bénéfice: 6.00 %
- TVA: 19.00 %

## G Structure et gros oeuvre

### GV Arcs et voûtes

#### GVV Voûtes

**GVV020** m³ Remplissage de l'extrados de la voûte.
Remplissage de l'extrados de la voûte avec béton massif BCN: CPJ-CEM II/A 32,5 - TP - B 16 - 15/25 - E: 1 - NA - P 18-305, avec des moyens manuels.
Inclut: Extension du matériau de remblai en couches d'épaisseurs uniformes. Réglage de nivellement de la surface de finition.
Critère pour le métré: Volume mesuré selon documentation graphique du Projet.
Critère pour le mémoire: On mesurera le volume réellement exécuté selon les spécifications du Projet.

| Code | U | Désignation | Quantité | Prix | Montant |
|---|---|---|---|---|---|
| mt10hmf040qabd | m³ | Béton non armé prêt à l'emploi BCN: CPJ-CEM II/A 32,5 - TP - B 16 - 15/25 - E: 1 - NA - P 18-305. (matériau) | 1.050 | 11149.31 | 11706.78 |
| mo020 | h | Compagnon professionnel III/CP2 construction. (main-d'œuvre) | 0.701 | 698.09 | 489.36 |
| mo113 | h | Ouvrier d'exécution I/OE1 construction. (main-d'œuvre) | 1.401 | 502.77 | 704.38 |
| % | % | Frais de chantier des unités d'ouvrage | 2 % | 12900.52 | 258.01 |
|  |  | Coûts directs |  |  | 13158.53 |
