# Essai destructif: extraction d'éprouvette témoin

- Propriété du fichier: CYPE INGENIEROS, S.A.
- Format: FIEBDC-3/2002
- Zone géographique: Algérie
- Devise: DZD
- Coûts indirects: 3.00 %
- Frais généraux: 13.00 %
- Bénéfice: 6.00 %
- TVA: 19.00 %

## P Interventions préalables

### PP Étude des pathologies

#### PPX Essais in situ

**PPX100** U Essai destructif: extraction d'éprouvette témoin.
Essai destructif consistant en la rupture à la compression de l'éprouvette témoin en béton séché de 150 mm de diamètre et 300 mm de longueur, extraite par une sonde rotative dans poutre ou plancher de béton. Comprend la coupure, séchage et surfaçage. Ne comprend ni l'excavation ni le repositionnement des revêtements.
Inclut: Extraction d'une éprouvette témoin. Réalisation de l'essai.
Critère pour le métré: Nombre d'unités prévues, selon documentation graphique du Projet.
Critère pour le mémoire: On mesurera le nombre d'unités réellement exécutées selon les spécifications du Projet.

| Code | U | Désignation | Quantité | Prix | Montant |
|---|---|---|---|---|---|
| mt49hoc030f | U | Extraction d'un témoin de béton durci de 150 mm de diamètre et 300 mm de longueur par sonde rotative, taillé, surfaçage essai pour déterminer la résistance à la compression selon NF EN 12504-1, sans inclure l'ouverture, ni le repositionnement des revêtements ou recouvrements. (matériau) | 1.000 | 24326.84 | 24326.84 |
| % | % | Frais de chantier des unités d'ouvrage | 2 % | 24326.84 | 486.54 |
|  |  | Coûts directs |  |  | 24813.38 |
