# Essai destructif: extraction d'éprouvette témoin

- Propriété du fichier: CYPE INGENIEROS, S.A.
- Format: FIEBDC-3/2002
- Zone géographique: Algérie
- Devise: DZD
- Coûts indirects: 3.00 %
- Frais généraux: 13.00 %
- Bénéfice: 6.00 %
- TVA: 19.00 %

## P Interventions préalables

### PP Étude des pathologies

#### PPX Essais in situ

**PPX100** U Essai destructif: extraction d'éprouvette témoin.
Essai destructif consistant en la rupture à la compression de l'éprouvette témoin en béton séché de 75 mm de diamètre et 150 mm de longueur, extraite par une sonde rotative dans mur de béton. Comprend la coupure, séchage, surfaçage et remplissage du trou avec le mortier époxy. Ne comprend ni l'excavation ni le repositionnement des revêtements.
Inclut: Extraction d'une éprouvette témoin. Réalisation de l'essai. Remplissage du trou.
Critère pour le métré: Nombre d'unités prévues, selon documentation graphique du Projet.
Critère pour le mémoire: On mesurera le nombre d'unités réellement exécutées selon les spécifications du Projet.

| Code | U | Désignation | Quantité | Prix | Montant |
|---|---|---|---|---|---|
| mt49hoc030c | U | Extraction d'un témoin de béton durci de 75 mm de diamètre et 150 mm de longueur par sonde rotative, taillé, surfaçage essai pour déterminer la résistance à la compression selon NF EN 12504-1, sans inclure l'ouverture, ni le repositionnement des revêtements ou recouvrements. (matériau) | 1.000 | 13110.43 | 13110.43 |
| mt49hoc040o | U | Remplissage des trous avec du mortier époxy, de 75 mm de diamètre, en murs. (matériau) | 1.000 | 2160.11 | 2160.11 |
| % | % | Frais de chantier des unités d'ouvrage | 2 % | 15270.54 | 305.41 |
|  |  | Coûts directs |  |  | 15575.95 |
