# Registre archéologique

- Propriété du fichier: CYPE INGENIEROS, S.A.
- Format: FIEBDC-3/2002
- Zone géographique: Algérie
- Devise: DZD
- Coûts indirects: 3.00 %
- Frais généraux: 13.00 %
- Bénéfice: 6.00 %
- TVA: 19.00 %

## P Interventions préalables

### PQ Travaux archéologiques

#### PQD Documentation de l'intervention archéologique

**PQD060** U Registre archéologique.
Registre archéologique basique, réalisé par un archéologue, avec un code de phases et des types d'unités stratigraphiques, utilisé pour les gisements archéologiques. Comprend des fiches de registre d'unités stratigraphiques, des fiches d'inventaire d'éléments architectoniques, etc.
Inclut: Inspection visuelle et prise de données. Rédaction du rapport technique.
Critère pour le métré: Nombre d'unités prévues, selon documentation graphique du Projet.
Critère pour le mémoire: On mesurera le nombre d'unités réellement exécutées selon les spécifications du Projet.

| Code | U | Désignation | Quantité | Prix | Montant |
|---|---|---|---|---|---|
| mo000 | h | archéologue. (main-d'œuvre) | 30.709 | 1019.52 | 31308.44 |
| % | % | Frais de chantier des unités d'ouvrage | 2 % | 31308.44 | 626.17 |
|  |  | Coûts directs |  |  | 31934.61 |
