# Essai archéologique

- Propriété du fichier: CYPE INGENIEROS, S.A.
- Format: FIEBDC-3/2002
- Zone géographique: Algérie
- Devise: DZD
- Coûts indirects: 3.00 %
- Frais généraux: 13.00 %
- Bénéfice: 6.00 %
- TVA: 19.00 %

## P Interventions préalables

### PQ Travaux archéologiques

#### PQE Fouilles archéologiques et transports

**PQE040** m³ Essai archéologique.
Essai archéologique de 1x1x1 m, dans le terrain, où il existe des gisements archéologiques catalogués, avec un degré de complexité moyen, avec des moyens mécaniques, via l'excavation par niveaux naturels ou artificiels selon la méthode archéologique. Comprend la prise de données par l'équipe archéologique pour le rapport final des travaux, retrait du revêtement de sol existant en surface, avec récupération de celui-ci, et remblai postérieur de l'excavation avec les restes provenant de celle-ci, sans compactage.
Inclut: Exécution de la fouille. Retrait et stockage des décombres. Chargement des décombres dans la benne.
Critère pour le métré: Volume mesuré selon documentation graphique du Projet.
Critère pour le mémoire: On mesurera le volume réellement exécuté selon les spécifications du Projet.

| Code | U | Désignation | Quantité | Prix | Montant |
|---|---|---|---|---|---|
| mt51arq010 | U | Matériel fongible pour travaux d'archéologie. (matériau) | 0.017 | 93780.00 | 1594.26 |
| mt51arq020 | U | Matériel et outils pour travaux d'archéologie. (matériau) | 0.008 | 134808.75 | 1078.47 |
| mq01exn010k | h | Mini pelleteuse sur pneus, de 43,8 kW. (matériel) | 1.507 | 5135.11 | 7738.61 |
| mo000 | h | archéologue. (main-d'œuvre) | 1.758 | 1015.75 | 1785.69 |
| mo057 | h | Ouvrier professionnel II/OP archéologue. (main-d'œuvre) | 1.758 | 659.37 | 1159.17 |
| mo112 | h | Ouvrier d'exécution I/OE2 construction. (main-d'œuvre) | 1.758 | 511.00 | 898.34 |
| mo113 | h | Ouvrier d'exécution I/OE1 construction. (main-d'œuvre) | 1.758 | 502.77 | 883.87 |
| % | % | Frais de chantier des unités d'ouvrage | 2 % | 15138.41 | 302.77 |
|  |  | Coûts directs |  |  | 15441.18 |
