# Excavation par bandes pour la recherche de fondations d'intérêt historique

- Propriété du fichier: CYPE INGENIEROS, S.A.
- Format: FIEBDC-3/2002
- Zone géographique: Algérie
- Devise: DZD
- Coûts indirects: 3.00 %
- Frais généraux: 13.00 %
- Bénéfice: 6.00 %
- TVA: 19.00 %

## P Interventions préalables

### PQ Travaux archéologiques

#### PQE Fouilles archéologiques et transports

**PQE050** m³ Excavation par bandes pour la recherche de fondations d'intérêt historique.
Excavation par bandes pour recherche de fondation d'intérêt historique, avec possible apparition de matériaux archéologiques entre 1,5 et 2,5 m de profondeur, par déblai de terrain instable, réalisée avec des moyens manuels, et ayant pour but l'expulsion volumétrique des espaces originaux environnant la fondation, avec existence de dépôts d'origines différentes, exécutée par bandes et avec suivi archéologique sur le chantier. Comprend le chargement des terres et des matériaux archéologiques trouvés, et le transport avec des moyens manuels, au point d'inspection archéologique, pour le traitement de ceux-ci.
Inclut: Implantation sur le terrain. Excavation et extraction des terres. Chargement dans le camion des terres excavées.
Critère pour le métré: Volume mesuré selon documentation graphique du Projet.
Critère pour le mémoire: On mesurera le volume réellement excavé selon les spécifications du Projet.

| Code | U | Désignation | Quantité | Prix | Montant |
|---|---|---|---|---|---|
| mo000 | h | archéologue. (main-d'œuvre) | 1.352 | 1015.75 | 1373.29 |
| mo112 | h | Ouvrier d'exécution I/OE2 construction. (main-d'œuvre) | 16.056 | 511.00 | 8204.62 |
| % | % | Frais de chantier des unités d'ouvrage | 2 % | 9577.91 | 191.56 |
|  |  | Coûts directs |  |  | 9769.47 |
