# Contrôle des invasions de rongeurs

- Propriété du fichier: CYPE INGENIEROS, S.A.
- Format: FIEBDC-3/2002
- Zone géographique: Algérie
- Devise: DZD
- Coûts indirects: 3.00 %
- Frais généraux: 13.00 %
- Bénéfice: 6.00 %
- TVA: 19.00 %

## P Interventions préalables

### PR Dératisations et désinfections

#### PRR Dératisations

**PRR010** m² Contrôle des invasions de rongeurs.
Dératisation via l'application de produits raticides à l'intérieur du bâtiment. Comprend le nettoyage, la récupération et le retrait des restes de l'ouvrage.
Inclut: Préparation du produit. Application du produit à l'intérieur du bâtiment. Récupération des déchets et chargement dans la benne.
Critère pour le métré: Surface mesurée selon documentation graphique du Projet.
Critère pour le mémoire: On mesurera la surface réellement exécutée selon les spécifications du Projet.

| Code | U | Désignation | Quantité | Prix | Montant |
|---|---|---|---|---|---|
| mt48pla020 | kg | Raticide pour le contrôle d'invasions de rongeurs. (matériau) | 0.004 | 1702.16 | 6.81 |
| mo020 | h | Compagnon professionnel III/CP2 construction. (main-d'œuvre) | 0.004 | 700.68 | 2.80 |
| % | % | Frais de chantier des unités d'ouvrage | 2 % | 9.61 | 0.19 |
|  |  | Coûts directs |  |  | 9.80 |
