# Essai sur le plâtre

- Propriété du fichier: CYPE INGENIEROS, S.A.
- Format: FIEBDC-3/2002
- Zone géographique: Algérie
- Devise: DZD
- Coûts indirects: 3.00 %
- Frais généraux: 13.00 %
- Bénéfice: 6.00 %
- TVA: 19.00 %

## Q Contrôle de qualité et essais

### QA Mortiers, plâtres, chaux et ciments

#### QAY Plâtres

**QAY010** U Essai sur le plâtre.
Essais à réaliser en laboratoire accrédité dans le domaine technique correspondant, sur un échantillon de plâtre pris sur chantier, pour la détermination des caractéristiques suivantes: sulfate de calcium selon ASTM C471M, humidité, absorption d'eau. Comprend le déplacement au site et le rapport des résultats.
Inclut: Déplacement sur chantier. Prise d'échantillons. Réalisation des essais. Rédaction d'un rapport des résultats des essais réalisés.
Critère pour le métré: Essai à réaliser, selon documentation du Plan de contrôle de qualité.

| Code | U | Désignation | Quantité | Prix | Montant |
|---|---|---|---|---|---|
| mt49des010 | U | Répercussion de déplacement sur site pour la prise d'échantillons. (matériau) | 1.000 | 74.87 | 74.87 |
| mt49yga020 | U | Prise sur chantier d'échantillons de plâtres, dont le poids ne dépasse pas 50 kg. (matériau) | 1.000 | 3239.67 | 3239.67 |
| mt49yga060 | U | Sulfate de calcium de plâtres de construction, selon ASTM C471M. (matériau) | 1.000 | 10345.28 | 10345.28 |
| mt49yga090 | U | Essai pour déterminer l'humidité d'un échantillon de plâtre pris, par séchage à l'étuve à 105°C. (matériau) | 1.000 | 815.48 | 815.48 |
| mt49yga100 | U | Essai pour déterminer l'absorption d'un échantillon de plâtre ayant pris par saturation et séchage à 105°C, la densité apparente et la densité saturée. (matériau) | 1.000 | 4066.28 | 4066.28 |
| mt49yga030 | U | Rapport des résultats des essais réalisés sur un échantillon de plâtre. (matériau) | 1.000 | 9719.00 | 9719.00 |
| % | % | Frais de chantier des unités d'ouvrage | 2 % | 28260.58 | 565.21 |
|  |  | Coûts directs |  |  | 28825.79 |
