# Essai ultrasonique sur pieux

- Propriété du fichier: CYPE INGENIEROS, S.A.
- Format: FIEBDC-3/2002
- Zone géographique: Algérie
- Devise: DZD
- Coûts indirects: 3.00 %
- Frais généraux: 13.00 %
- Bénéfice: 6.00 %
- TVA: 19.00 %

## Q Contrôle de qualité et essais

### QI Fondations

#### QIP Pieux

**QIP020** U Essai ultrasonique sur pieux.
Essai ultrasonique à réaliser sur chantier, sur un pieu d'entre 60 et 120 cm de diamètre, pour la détermination de son intégrité structurale selon l'ASTM D6760. Comprend l'instrumentation préalable avec trois tubes en acier, trois diagraphies, le déplacement au chantier et le rapport de résultats.
Inclut: Déplacement sur chantier. Réalisation des essais. Rédaction d'un rapport des résultats des essais réalisés.
Critère pour le métré: Essai à réaliser, selon documentation du Plan de contrôle de qualité.

| Code | U | Désignation | Quantité | Prix | Montant |
|---|---|---|---|---|---|
| mt49pil020b | U | Essai ultrasonique pour vérifier l'intégrité structurale d'un pieu d'entre 60 et 120 cm de diamètre selon ASTM D6760, y compris instrumentation préalable avec trois tubes en acier, trois diagraphies, le déplacement au site et le rapport des résultats. (matériau) | 1.000 | 44857.05 | 44857.05 |
| % | % | Frais de chantier des unités d'ouvrage | 2 % | 44857.05 | 897.14 |
|  |  | Coûts directs |  |  | 45754.19 |
