# Système provisoire de protection d'une rive de plancher, classe C

- Propriété du fichier: CYPE INGENIEROS, S.A.
- Format: FIEBDC-3/2002
- Zone géographique: Algérie
- Devise: DZD
- Coûts indirects: 3.00 %
- Frais généraux: 13.00 %
- Bénéfice: 6.00 %
- TVA: 19.00 %

## S Sécurité et santé

### SC Équipements de protection collective

#### SCF Protection périmétrique des rives de plancher

**SCF110** m Système provisoire de protection d'une rive de plancher, classe C.
Système provisoire de protection d'une rive de plancher, classe C, de 1 m de hauteur, fournissant une résistance aux forces dynamiques élevées et aux surfaces de travail ayant un angle d'inclinaison maximum de 45°, constitué: d'une lisse haute de tube en acier de 25 mm de diamètre et 2500 mm de longueur, amortissable en 150 utilisations; d'une lisse basse de tube en acier de 25 mm de diamètre et 2500 mm de longueur, amortissable en 150 utilisations; d'une protection intermédiaire de filet de sécurité type U, de polyamide de haute ténacité, de couleur blanche, amortissable en 10 poses; d'une plinthe de bâche en polyéthylène haute densité, avec traitement ultraviolet, couleur verte, dont le bord supérieur se trouve au moins à 30 cm au-dessus de la surface de travail et potelets à réservation de sécurité fabriqués en acier de première qualité peint au four en époxy-polyester, de 40 mm de diamètre et 1200 mm de longueur, espacés au plus de 2,5 m et fixés au plancher avec support mâchoire, amortissables en 20 utilisations. Comprend corde de liaison en polypropylène, pour unir les filets et la corde d'attache en polypropylène, pour attacher la corde périmétrique des filets à un support adéquat.
Critère pour le métré: Longueur mesurée selon Plan général de coordination en matière de sécurité et de protection de la santé.
Critère pour le mémoire: La longueur mesurée sera celle réellement montée selon spécifications d'Étude ou d'Étude Basique de Sécurité et Santé.

| Code | U | Désignation | Quantité | Prix | Montant |
|---|---|---|---|---|---|
| mt50spm030b | U | Support à mâchoires. (matériau) | 0.580 | 13798.32 | 8003.03 |
| mt50spb030x | U | Potelet à réservation de sécurité fabriqué en acier de première qualité peint au four en époxy-polyester, de 40 mm de diamètre et 1200 mm de longueur. (matériau) | 0.029 | 674.06 | 19.55 |
| mt50spb050a | U | Lisse pour potelet matrice, en tube d'acier peint au four en époxy-polyester, de 25 mm de diamètre et 2500 mm de longueur. (matériau) | 0.005 | 673.81 | 3.37 |
| mt50spr070 | m² | Filet vertical de sécurité type U, selon NF EN 1263-1, en polyamide de haute ténacité, de couleur blanche. Corde de filet de calibre 4,5 mm. Énergie du filet A2 (entre 2,2 et 4,4 kJ). Configuration du filet en losange, avec ralingue en polypropylène de 16 mm de diamètre. (matériau) | 0.110 | 272.90 | 30.02 |
| mt50spr170a | m | Corde de liaison NF EN 1263-1 N en polypropylène de haute ténacité, avec traitement aux rayons UV, D=8 mm et charge de rupture supérieure à 7,5 kN. (matériau) | 0.696 | 20.47 | 14.25 |
| mt50spr180a | m | Corde d'attache NF EN 1263-1 G en polypropylène de haute ténacité, avec traitement aux rayons UV, D=12 mm et charge de rupture supérieure à 20 kN. (matériau) | 0.220 | 35.48 | 7.81 |
| mt50spr050 | m² | Bâche en polyéthylène haute densité, avec traitement ultraviolet, couleur verte, 60% de pourcentage de coupe-vent, avec des trous tous les 20 cm sur tout le périmètre. (matériau) | 0.300 | 61.40 | 18.42 |
| mo119 | h | Compagnon professionnel III/CP2 Sécurité et Santé. (main-d'œuvre) | 0.210 | 698.09 | 146.60 |
| mo120 | h | Ouvrier Sécurité et Santé. (main-d'œuvre) | 0.210 | 502.77 | 105.58 |
| % | % | Frais de chantier des unités d'ouvrage | 2 % | 8348.63 | 166.97 |
|  |  | Coûts directs |  |  | 8515.60 |
