# Protection contre la projection de particules incandescentes, dans les travaux de serrurerie

- Propriété du fichier: CYPE INGENIEROS, S.A.
- Format: FIEBDC-3/2002
- Zone géographique: Algérie
- Devise: DZD
- Coûts indirects: 3.00 %
- Frais généraux: 13.00 %
- Bénéfice: 6.00 %
- TVA: 19.00 %

## S Sécurité et santé

### SC Équipements de protection collective

#### SCT Protection des zones de travail

**SCT050** m² Protection contre la projection de particules incandescentes, dans les travaux de serrurerie.
Protection contre la projection de particules incandescentes d'une zone de travail, dans les travaux de serrurerie, composée d'une bâche ignifugée en fibre de verre, amortissable en 3 utilisations et d'un filet de protection de polyamide de haute ténacité, de couleur blanche, avec une corde de filet de calibre 4 mm, amortissable en 3 utilisations, fixée à l'aide d'une corde d'attache de 13 mm de diamètre. Comprend les feuillards et les clous en acier pour la fixation de la corde à la paillasse d'escalier et les ancrages mécaniques en acier galvanisé pour la fixation de la corde au plancher.
Critère pour le métré: Surface mesurée selon Plan général de coordination en matière de sécurité et de protection de la santé.
Critère pour le mémoire: La surface mesurée sera celle réellement montée selon spécifications d'Étude ou d'Étude Basique de Sécurité et Santé.

| Code | U | Désignation | Quantité | Prix | Montant |
|---|---|---|---|---|---|
| mt50spi030 | m² | Bâche ignifugée en fibre de verre. (matériau) | 0.367 | 3657.42 | 1342.27 |
| mt50spr015 | m² | Filet vertical de protection, en polyamide de haute ténacité, de couleur blanche. Corde de filet de calibre 4 mm. Configuration du filet en losange. (matériau) | 0.367 | 182.87 | 67.11 |
| mt50spr060 | m | Corde d'attache selon NF EN 1263-1, D=13 mm et charge de rupture supérieure à 30 kN. (matériau) | 0.133 | 39.39 | 5.24 |
| mt08eme051b | m | Feuillard en acier galvanisé, de fixation. (matériau) | 0.100 | 36.63 | 3.66 |
| mt50spa101 | kg | Clous en acier. (matériau) | 0.020 | 182.87 | 3.66 |
| mt50spd076 | U | Cheville à expansion, en acier galvanisé, de 10 mm de diamètre, avec piton fermé. (matériau) | 0.010 | 264.94 | 2.65 |
| mo119 | h | Compagnon professionnel III/CP2 Sécurité et Santé. (main-d'œuvre) | 0.132 | 698.09 | 92.15 |
| mo120 | h | Ouvrier Sécurité et Santé. (main-d'œuvre) | 0.132 | 502.77 | 66.37 |
| % | % | Frais de chantier des unités d'ouvrage | 2 % | 1583.11 | 31.66 |
|  |  | Coûts directs |  |  | 1614.77 |
