# Location d'une cabine préfabriquée pour le stockage de produits inflammables

- Propriété du fichier: CYPE INGENIEROS, S.A.
- Format: FIEBDC-3/2002
- Zone géographique: Algérie
- Devise: DZD
- Coûts indirects: 3.00 %
- Frais généraux: 13.00 %
- Bénéfice: 6.00 %
- TVA: 19.00 %

## S Sécurité et santé

### SP Installations provisoires d'hygiène et de bien-être

#### SPC Cabines (location/construction/adaptation des locaux)

**SPC070** U Location d'une cabine préfabriquée pour le stockage de produits inflammables.
Mois de location d'une cabine préfabriquée pour stockage sur chantier des produits inflammables, de dimensions 0,84x1,24x1,48 m (1,05 m²), fabriquée en acier, avec un grillage permettant une meilleure ventilation et avec une fermeture protégée par un cadenas.
Critère d'évaluation économique: Le prix comprend le nettoyage et la maintenance de la cabine pendant la période de location.
Inclut: Montage, installation et vérification.
Critère pour le métré: Nombre d'unités prévues, selon Plan général de coordination en matière de sécurité et de protection de la santé.
Critère pour le mémoire: Amortissement sous forme de location mensuelle, selon les conditions définies dans le contrat souscrit avec l'entreprise fournisseur.

| Code | U | Désignation | Quantité | Prix | Montant |
|---|---|---|---|---|---|
| mt50cas026a | U | Mois de location d'une cabine préfabriquée pour le stockage sur chantier de produits inflammables, de 0,84x1,24x1,48 m (1,05 m²), fabriquée en acier, avec un grillage permettant une meilleure ventilation et une fermeture protégée par un cadenas. (matériau) | 1.000 | 7995.68 | 7995.68 |
| % | % | Frais de chantier des unités d'ouvrage | 2 % | 7995.68 | 159.91 |
|  |  | Coûts directs |  |  | 8155.59 |
