# Adaptation du local comme cabine provisoire pour bureau

- Propriété du fichier: CYPE INGENIEROS, S.A.
- Format: FIEBDC-3/2002
- Zone géographique: Algérie
- Devise: DZD
- Coûts indirects: 3.00 %
- Frais généraux: 13.00 %
- Bénéfice: 6.00 %
- TVA: 19.00 %

## S Sécurité et santé

### SP Installations provisoires d'hygiène et de bien-être

#### SPC Cabines (location/construction/adaptation des locaux)

**SPC190** m² Adaptation du local comme cabine provisoire pour bureau.
Réalisation et démolition postérieure des travaux d'adaptation du local existant comme cabine provisoire pour bureau sur chantier, composée de: isolation thermique, distribution intérieure, installations de télécommunications et électricité, revêtement de granito sur les sols, enduit et peinture dans des parois, faux plafond en dalles de plâtre, portes en bois peintes et fenêtre en aluminium, avec vitres et grilles de défense.
Critère d'évaluation économique: Le prix comprend les travaux auxiliaires de maçonnerie.
Inclut: Mise en place de l'isolant thermique. Réalisation de la distribution intérieure. Revêtement des sols et des parois. Mise en place du faux plafond de plaques. Mise en place de la menuiserie. Connexion aux installations de l'ouvrage. Déconnexion des installations. Démolition de l'ensemble. Fragmentation des décombres en pièces maniables. Retrait et stockage des décombres. Nettoyage des restes d'ouvrage. Chargement manuel des décombres dans le camion ou la benne.
Critère pour le métré: Surface mesurée selon Plan général de coordination en matière de sécurité et de protection de la santé.
Critère pour le mémoire: On mesurera la surface réellement exécutée selon spécifications d'Étude ou d'Étude Basique de Sécurité et Santé.

| Code | U | Désignation | Quantité | Prix | Montant |
|---|---|---|---|---|---|
| mt50cat010e | m² | Adaptation d'un local existant comme cabine provisoire de chantier pour bureau, constitué de: isolation thermique; distribution intérieure avec brique creuse courante en terre cuite; installations de télécommunications et électricité et force avec prise extérieure à 230 V; revêtement de granito sur les sols; enduit en plâtre et peinture sur les parois; faux plafond en dalles de plâtre; portes en bois arasées et peintes et fenêtres glissantes en aluminium naturel, avec vitre de 6 mm et grilles de défense. (matériau) | 1.000 | 23249.94 | 23249.94 |
| % | % | Frais de chantier des unités d'ouvrage | 2 % | 23249.94 | 465.00 |
|  |  | Coûts directs |  |  | 23714.94 |
