# Marque routière transversale

- Propriété du fichier: CYPE INGENIEROS, S.A.
- Format: FIEBDC-3/2002
- Zone géographique: Algérie
- Devise: DZD
- Coûts indirects: 3.00 %
- Frais généraux: 13.00 %
- Bénéfice: 6.00 %
- TVA: 19.00 %

## S Sécurité et santé

### SS Signalisation de chantier

#### SSH Signalisation horizontale

**SSH020** m Marque routière transversale.
Application mécanique avec une machine autopropulsée de peinture plastique pour extérieur, à base de résines acryliques, couleur jaune, finition satiné, texture lisse, pour marque routière transversale discontinue, de 50 cm de largeur, pour passages piétons et passage cyclables.
Inclut: Prémarquage. Application mécanique du mélange par pulvérisation.
Critère pour le métré: Longueur mesurée selon Plan général de coordination en matière de sécurité et de protection de la santé.
Critère pour le mémoire: On mesurera, à bande courante, la longueur réellement exécutée selon spécifications d'Étude ou d'Étude Basique de Sécurité et Santé.

| Code | U | Désignation | Quantité | Prix | Montant |
|---|---|---|---|---|---|
| mt27mvp010f | l | Peinture plastique pour extérieur, à base de résines acryliques, couleur jaune, finition satiné, texture lisse (matériau) | 0.102 | 1916.87 | 195.52 |
| mq11bar010 | h | Balayeuse remorquée avec moteur auxiliaire. (matériel) | 0.001 | 6435.29 | 6.44 |
| mq08war010b | h | Machine autopropulsée, pour peinture de marques routières sur la chaussée. (matériel) | 0.001 | 4324.30 | 4.32 |
| mo119 | h | Compagnon professionnel III/CP2 Sécurité et Santé. (main-d'œuvre) | 0.022 | 698.09 | 15.36 |
| mo120 | h | Ouvrier Sécurité et Santé. (main-d'œuvre) | 0.012 | 502.77 | 6.03 |
| % | % | Frais de chantier des unités d'ouvrage | 2 % | 227.67 | 4.55 |
|  |  | Coûts directs |  |  | 232.22 |
