# Démontage de déversoir monobloc, robinetterie et accessoires, avec des moyens manuels et charge manuelle du matériau démonté dans le camion ou la benne

- Propriété du fichier: CYPE INGENIEROS, S.A.
- Format: FIEBDC-3/2002
- Zone géographique: Algérie
- Coûts indirects: 3.00 %
- Frais généraux: 13.00 %
- Bénéfice: 6.00 %
- TVA: 16.00 %

## T Équipements techniques

### TB Équipements sanitaires

#### TBD Dépose

**TBD010** U Démontage de déversoir monobloc, robinetterie et accessoires, avec des moyens manuels et charge manuelle du matériau démonté dans le camion ou la benne.
Inclut: Démontage manuel des éléments. Obturation des conduites connectées à l'élément. Retrait et entassement du matériau démonté. Nettoyage des restes d'ouvrage. Charge du matériau démonté et des restes d'ouvrage dans le camion ou la benne.

| Code | U | Désignation | Quantité | Prix | Montant |
|---|---|---|---|---|---|
| mo006 | h | Compagnon professionnel III/CP2 plombier. (main-d'œuvre) | 0.743 | 3.92 | 2.91 |
| mo104 | h | Ouvrier d'exécution I/OE1 construction. (main-d'œuvre) | 0.520 | 2.37 | 1.23 |
| % | % | Coûts directs complémentaires | 2 % | 4.14 | 0.08 |
|  |  | Coûts directs |  |  | 4.22 |
