# Fontaine à eau

- Propriété du fichier: CYPE INGENIEROS, S.A.
- Format: FIEBDC-3/2002
- Zone géographique: Algérie
- Devise: DZD
- Coûts indirects: 3.00 %
- Frais généraux: 13.00 %
- Bénéfice: 6.00 %
- TVA: 19.00 %

## T Équipements techniques

### TB Équipements sanitaires

#### TBF Fontaines

**TBF010** U Fontaine à eau.
Fontaine à eau, mural, de 115x300x300 mm, avec carcasse en acier inoxydable AISI 304, robinet fournisseur avec réglage de la hauteur de jet, vanne d'écoulement et filet arrière pour fixation murale, avec vanne d'isolement. Comprend la connexion au réseau d'eau froide et au réseau d'évacuation existants et la fixation au support. Totalement installée, connectée, testée et en fonctionnement.
Inclut: Implantation et tracé sur le parement support de l'emplacement de l'appareil. Mise en place, nivellement et fixation des éléments de support. Nivellement, aplomb et mise en place de l'appareil. Connexion au réseau d'eau froide et au réseau d'évacuation.
Critère pour le métré: Nombre d'unités prévues, selon documentation graphique du Projet.
Critère pour le mémoire: On mesurera le nombre d'unités réellement mises en place selon les spécifications du Projet.

| Code | U | Désignation | Quantité | Prix | Montant |
|---|---|---|---|---|---|
| mt30fue010a | U | Fontaine à eau, mural, de 115x300x300 mm, avec carcasse en acier inoxydable AISI 304, robinet fournisseur avec réglage de la hauteur de jet, vanne d'écoulement et filet arrière pour fixation murale. (matériau) | 1.000 | 140814.29 | 140814.29 |
| mt37sve010a | U | Vanne à sphère en laiton nickelé à visser de 3/8". (matériau) | 1.000 | 505.52 | 505.52 |
| op00ato010 |  | Tournevis. | 1.000 | 0.00 | 0.00 |
| op00tal010 |  | Perceuse. | 1.000 | 0.00 | 0.00 |
| mo107 | h | Ouvrier professionnel II/OP plombier. (main-d'œuvre) | 0.258 | 522.78 | 134.88 |
| % | % | Frais de chantier des unités d'ouvrage | 2 % | 141454.69 | 2829.09 |
|  |  | Coûts directs |  |  | 144283.78 |
