# Robinetterie électronique pour lavabo, "PRESTO IBÉRICA"

- Propriété du fichier: CYPE INGENIEROS, S.A.
- Format: FIEBDC-3/2002
- Zone géographique: Algérie
- Devise: DZD
- Coûts indirects: 3.00 %
- Frais généraux: 13.00 %
- Bénéfice: 6.00 %
- TVA: 19.00 %

## T Équipements techniques

### TB Équipements sanitaires

#### TBL Lavabos

**TBL030** U Robinetterie électronique pour lavabo, "PRESTO IBÉRICA".
Robinetterie électronique Technologie Sensia "PRESTO IBÉRICA" constituée de robinet électronique avec actionnement de la commande par infrarouges, pour lavabo, série Sensia, modèle Domo Sensia L 79000 "PRESTO IBÉRICA", avec DEL indicatrice de batterie, débit de 6 l/min, fixation rapide, alimentation par pile de 6 V. Comprend éléments de connexion, flexible d'alimentation de 1/2" de diamètre et 350 mm de longueur, pile de 6 V, électrovanne et une vanne de passage.
Inclut: Implantation. Mise en place. Connexion. Contrôle de son bon fonctionnement.
Critère pour le métré: Nombre d'unités prévues, selon documentation graphique du Projet.
Critère pour le mémoire: On mesurera le nombre d'unités réellement mises en place selon les spécifications du Projet.

| Code | U | Désignation | Quantité | Prix | Montant |
|---|---|---|---|---|---|
| mt31gsp020a | U | Robinet électronique avec actionnement de la commande par infrarouges, pour lavabo, série Sensia, modèle Domo Sensia L 79000 "PRESTO IBÉRICA", avec DEL indicatrice de batterie, débit de 6 l/min, fixation rapide, alimentation par pile de 6 V; y compris éléments de connexion, flexible d'alimentation de 1/2" de diamètre et 350 mm de longueur, pile de 6 V, électrovanne et une vanne de passage. (matériau) | 1.000 | 45383.62 | 45383.62 |
| mt37www010 | U | Produits complémentaires pour installations de plomberie. (matériau) | 1.000 | 168.92 | 168.92 |
| mo008 | h | Compagnon professionnel III/CP2 plombier. (main-d'œuvre) | 0.644 | 717.33 | 461.96 |
| % | % | Frais de chantier des unités d'ouvrage | 2 % | 46014.50 | 920.29 |
|  |  | Coûts directs |  |  | 46934.79 |
