# Paroi de douche pour personnes à mobilité réduite, en réadaptation et du troisième âge

- Propriété du fichier: CYPE INGENIEROS, S.A.
- Format: FIEBDC-3/2002
- Zone géographique: Algérie
- Devise: DZD
- Coûts indirects: 3.00 %
- Frais généraux: 13.00 %
- Bénéfice: 6.00 %
- TVA: 19.00 %

## T Équipements techniques

### TB Équipements sanitaires

#### TBQ Équipements et accessoires PMR

**TBQ080** U Paroi de douche pour personnes à mobilité réduite, en réadaptation et du troisième âge.
Paroi de douche, de 720 à 1150 mm de largeur, 650 mm de longueur et 900 mm de hauteur, constituée de deux portes coulissantes et une porte pliable de panneau synthétique translucide avec profilés en aluminium finition laqué, couleur blanche, réglable en hauteur jusqu'à 20 cm, avec fin de course; fixée à la paroi de droite. Comprend fixations et le silicone pour le scellement des joints.
Inclut: Mise en place et fixation. Scellement des joints. Nettoyage de l'élément.
Critère pour le métré: Nombre d'unités prévues, selon documentation graphique du Projet.
Critère pour le mémoire: On mesurera le nombre d'unités réellement mises en place selon les spécifications du Projet.

| Code | U | Désignation | Quantité | Prix | Montant |
|---|---|---|---|---|---|
| mt31abp181f | U | Paroi de douche, de 720 à 1150 mm de largeur, 650 mm de longueur et 900 mm de hauteur, constituée de deux portes coulissantes et une porte pliable de panneau synthétique translucide avec profilés en aluminium finition laqué, couleur blanche, réglable en hauteur jusqu'à 20 cm, avec fin de course; pour fixer à la paroi droite; avec fixations. (matériau) | 1.000 | 161247.82 | 161247.82 |
| mt30www005 | U | Cartouche de 300 ml de silicone acide monocomposant, fongicide, pour le scellement des joints en milieux humides. (matériau) | 0.050 | 1486.36 | 74.32 |
| mo011 | h | Compagnon professionnel III/CP2 monteur. (main-d'œuvre) | 2.576 | 717.33 | 1847.84 |
| mo080 | h | Ouvrier professionnel II/OP monteur. (main-d'œuvre) | 1.288 | 521.84 | 672.13 |
| % | % | Frais de chantier des unités d'ouvrage | 2 % | 163842.11 | 3276.84 |
|  |  | Coûts directs |  |  | 167118.95 |
