# Receveur de douche acrylique pour personnes à mobilité réduite, en réadaptation et du troisième âge

- Propriété du fichier: CYPE INGENIEROS, S.A.
- Format: FIEBDC-3/2002
- Zone géographique: Algérie
- Devise: DZD
- Coûts indirects: 3.00 %
- Frais généraux: 13.00 %
- Bénéfice: 6.00 %
- TVA: 19.00 %

## T Équipements techniques

### TB Équipements sanitaires

#### TBQ Équipements et accessoires PMR

**TBQ010** U Receveur de douche acrylique pour personnes à mobilité réduite, en réadaptation et du troisième âge.
Receveur de douche acrylique, carré, couleur blanche, de 900x900x40 mm, avec fond antidérapant, membrane d'étanchéité prémontée, siphon individuel et grille d'évacuation en acier inoxydable, encastré dans le revêtement et arasé au niveau de sa face supérieure. Comprend le silicone pour le scellement des joints.
Critère d'évaluation économique: Le prix ne comprend pas la robinetterie.
Inclut: Implantation. Mise en place et fixation de l'appareil. Montage de la bonde. Connexion au réseau d'évacuation. Contrôle de son bon fonctionnement. Scellement des joints.
Critère pour le métré: Nombre d'unités prévues, selon documentation graphique du Projet.
Critère pour le mémoire: On mesurera le nombre d'unités réellement mises en place selon les spécifications du Projet.

| Code | U | Désignation | Quantité | Prix | Montant |
|---|---|---|---|---|---|
| mt30pap010a | U | Receveur de douche acrylique, carré, à encastrer, couleur blanche, de 900x900x40 mm, avec fond antidérapant, membrane d'étanchéité prémontée, siphon individuel et grille d'évacuation en acier inoxydable. (matériau) | 1.000 | 63668.67 | 63668.67 |
| mt30www005 | U | Cartouche de 300 ml de silicone acide monocomposant, fongicide, pour le scellement des joints en milieux humides. (matériau) | 0.036 | 1486.36 | 53.51 |
| mo008 | h | Compagnon professionnel III/CP2 plombier. (main-d'œuvre) | 1.030 | 717.33 | 738.85 |
| % | % | Frais de chantier des unités d'ouvrage | 2 % | 64461.03 | 1289.22 |
|  |  | Coûts directs |  |  | 65750.25 |
