# Vidoir en porcelaine sanitaire "ROCA"

- Propriété du fichier: CYPE INGENIEROS, S.A.
- Format: FIEBDC-3/2002
- Zone géographique: Algérie
- Devise: DZD
- Coûts indirects: 3.00 %
- Frais généraux: 13.00 %
- Bénéfice: 6.00 %
- TVA: 19.00 %

## T Équipements techniques

### TB Équipements sanitaires

#### TBV Déversoirs

**TBV020** U Vidoir en porcelaine sanitaire "ROCA".
Vidoir en porcelaine sanitaire, sur pied, modèle Garda "ROCA", couleur Blanco, de 420x500x445 mm, de 420x500x445 mm, à sortie horizontale, avec pièce d'union, grille d'évacuation et jeu de fixation, avec grille en acier inoxydable, avec coussinet, pour vidoir modèle Garda, équipé avec robinet mélangeur mural, pour bac à laver, de bec tournant, finition chromé, modèle Brava. Comprend le silicone pour le scellement des joints.
Inclut: Implantation. Mise en place et fixation de l'appareil. Montage de la bonde. Connexion au réseau d'évacuation. Montage de la robinetterie. Connexion aux réseaux d'eau froide et chaude. Contrôle de son bon fonctionnement. Scellement des joints.
Critère pour le métré: Nombre d'unités prévues, selon documentation graphique du Projet.
Critère pour le mémoire: On mesurera le nombre d'unités réellement mises en place selon les spécifications du Projet.

| Code | U | Désignation | Quantité | Prix | Montant |
|---|---|---|---|---|---|
| mt30var010a | U | Vidoir en porcelaine sanitaire, sur pied, modèle Garda "ROCA", couleur Blanco, de 420x500x445 mm, de 420x500x445 mm, à sortie horizontale, avec pièce d'union, grille d'évacuation et jeu de fixation. (matériau) | 1.000 | 36346.54 | 36346.54 |
| mt30var011a | U | Grille en acier inoxydable, avec coussinet, pour vidoir modèle Garda "ROCA". (matériau) | 1.000 | 18617.20 | 18617.20 |
| mt31gmo040a | U | Robinet mélangeur mural, pour bac à laver, de bec tournant, finition chromé, modèle Brava "ROCA", avec mousseur, selon NF EN 200. (matériau) | 1.000 | 18312.00 | 18312.00 |
| mt30div020 | U | Manchon élastique coudé avec joint, pour vidoir. (matériau) | 1.000 | 4260.66 | 4260.66 |
| mt30www005 | U | Cartouche de 300 ml de silicone acide monocomposant, fongicide, pour le scellement des joints en milieux humides. (matériau) | 0.012 | 1486.36 | 17.84 |
| op00ato010 |  | Tournevis. | 1.000 | 0.00 | 0.00 |
| op00mar010 |  | Marteau. | 1.000 | 0.00 | 0.00 |
| op00tal010 |  | Perceuse. | 1.000 | 0.00 | 0.00 |
| mo008 | h | Compagnon professionnel III/CP2 plombier. (main-d'œuvre) | 1.546 | 717.33 | 1108.99 |
| % | % | Frais de chantier des unités d'ouvrage | 2 % | 78663.23 | 1573.26 |
|  |  | Coûts directs |  |  | 80236.49 |
