# Vidoir suspendu en porcelaine sanitaire

- Propriété du fichier: CYPE INGENIEROS, S.A.
- Format: FIEBDC-3/2002
- Zone géographique: Algérie
- Devise: DZD
- Coûts indirects: 3.00 %
- Frais généraux: 13.00 %
- Bénéfice: 6.00 %
- TVA: 19.00 %

## T Équipements techniques

### TB Équipements sanitaires

#### TBV Déversoirs

**TBV030** U Vidoir suspendu en porcelaine sanitaire.
Vidoir suspendu, en porcelaine sanitaire finition vitrifiée, couleur blanche finition brillante, de 455x380x355 mm, avec grille en acier finition chromé brillante, avec structure de support en acier, avec siphon pour vidoir. Comprend le silicone pour le scellement des joints.
Critère d'évaluation économique: Le prix ne comprend pas la robinetterie.
Inclut: Implantation. Mise en place et fixation de l'appareil. Montage de la bonde. Connexion au réseau d'évacuation. Contrôle de son bon fonctionnement. Scellement des joints.
Critère pour le métré: Nombre d'unités prévues, selon documentation graphique du Projet.
Critère pour le mémoire: On mesurera le nombre d'unités réellement mises en place selon les spécifications du Projet.

| Code | U | Désignation | Quantité | Prix | Montant |
|---|---|---|---|---|---|
| mt30vai020a | U | Vidoir suspendu, en porcelaine sanitaire finition vitrifiée, couleur blanche finition brillante, de 455x380x355 mm, avec grille en acier finition chromé brillante. (matériau) | 1.000 | 48059.08 | 48059.08 |
| mt30ide003a | U | Structure de support en acier, avec éléments de fixation. (matériau) | 1.000 | 10380.76 | 10380.76 |
| mt30vai023a | U | Siphon pour vidoir. (matériau) | 1.000 | 6728.27 | 6728.27 |
| mt30www005 | U | Cartouche de 300 ml de silicone acide monocomposant, fongicide, pour le scellement des joints en milieux humides. (matériau) | 0.012 | 1486.36 | 17.84 |
| op00ato010 |  | Tournevis. | 1.000 | 0.00 | 0.00 |
| op00mar010 |  | Marteau. | 1.000 | 0.00 | 0.00 |
| op00tal010 |  | Perceuse. | 1.000 | 0.00 | 0.00 |
| mo008 | h | Compagnon professionnel III/CP2 plombier. (main-d'œuvre) | 1.803 | 717.33 | 1293.35 |
| % | % | Frais de chantier des unités d'ouvrage | 2 % | 66479.30 | 1329.59 |
|  |  | Coûts directs |  |  | 67808.89 |
