# WC adossé à la paroi, en porcelaine sanitaire

- Propriété du fichier: CYPE INGENIEROS, S.A.
- Format: FIEBDC-3/2002
- Zone géographique: Algérie
- Devise: DZD
- Coûts indirects: 3.00 %
- Frais généraux: 13.00 %
- Bénéfice: 6.00 %
- TVA: 19.00 %

## T Équipements techniques

### TB Équipements sanitaires

#### TBW WC et urinoirs

**TBW080** U WC adossé à la paroi, en porcelaine sanitaire.
WC, en porcelaine sanitaire, finition thermo-émaillée, couleur blanche, de 350x510x425 mm, sans bride pour faciliter le nettoyage, avec lunette et abattant de WC, en Duroplast, avec traitement antibactérien, à chute amortie. Comprend les éléments de fixation et le silicone pour le scellement des joints.
Inclut: Implantation. Mise en place et fixation de l'appareil. Montage de la bonde. Connexion au réseau d'évacuation. Connexion au réseau d'eau froide. Contrôle de son bon fonctionnement. Scellement des joints.
Critère pour le métré: Nombre d'unités prévues, selon documentation graphique du Projet.
Critère pour le mémoire: On mesurera le nombre d'unités réellement mises en place selon les spécifications du Projet.

| Code | U | Désignation | Quantité | Prix | Montant |
|---|---|---|---|---|---|
| mt30sng120a | U | WC, en porcelaine sanitaire, finition thermo-émaillée, couleur blanche, de 350x510x425 mm, sans bride pour faciliter le nettoyage, selon NF EN 997, avec les éléments de fixation, à adosser au mur. (matériau) | 1.000 | 91408.37 | 91408.37 |
| mt30sng111g | U | Lunette et abattant de WC, en Duroplast, avec traitement antibactérien, à chute amortie. (matériau) | 1.000 | 36486.45 | 36486.45 |
| mt30www005 | U | Cartouche de 300 ml de silicone acide monocomposant, fongicide, pour le scellement des joints en milieux humides. (matériau) | 0.012 | 1486.36 | 17.84 |
| op00ato010 |  | Tournevis. | 1.000 | 0.00 | 0.00 |
| op00mar010 |  | Marteau. | 1.000 | 0.00 | 0.00 |
| op00tal010 |  | Perceuse. | 1.000 | 0.00 | 0.00 |
| mo008 | h | Compagnon professionnel III/CP2 plombier. (main-d'œuvre) | 1.932 | 717.33 | 1385.88 |
| % | % | Frais de chantier des unités d'ouvrage | 2 % | 129298.54 | 2585.97 |
|  |  | Coûts directs |  |  | 131884.51 |
