# Robinetterie temporisée pour urinoir

- Propriété du fichier: CYPE INGENIEROS, S.A.
- Format: FIEBDC-3/2002
- Zone géographique: Algérie
- Devise: DZD
- Coûts indirects: 3.00 %
- Frais généraux: 13.00 %
- Bénéfice: 6.00 %
- TVA: 19.00 %

## T Équipements techniques

### TB Équipements sanitaires

#### TBW WC et urinoirs

**TBW140** U Robinetterie temporisée pour urinoir.
Robinetterie temporisée, installation encastrée constituée de robinet droit mural pour urinoir, avec temps de flux de 6 secondes, débit de 9 l/min, avec enjoliveur encastré, pour mise en place encastrée. Comprend éléments de connexion.
Inclut: Implantation. Mise en place. Connexion. Contrôle de son bon fonctionnement.
Critère pour le métré: Nombre d'unités prévues, selon documentation graphique du Projet.
Critère pour le mémoire: On mesurera le nombre d'unités réellement mises en place selon les spécifications du Projet.

| Code | U | Désignation | Quantité | Prix | Montant |
|---|---|---|---|---|---|
| mt31gmp310bka | U | Robinet droit mural pour urinoir, avec temps de flux de 6 secondes, débit de 9 l/min, avec enjoliveur encastré, pour mise en place encastrée; y compris éléments de connexion. (matériau) | 1.000 | 10682.00 | 10682.00 |
| mt37www010 | U | Produits complémentaires pour installations de plomberie. (matériau) | 1.000 | 168.92 | 168.92 |
| mo008 | h | Compagnon professionnel III/CP2 plombier. (main-d'œuvre) | 0.258 | 717.33 | 185.07 |
| % | % | Frais de chantier des unités d'ouvrage | 2 % | 11035.99 | 220.72 |
|  |  | Coûts directs |  |  | 11256.71 |
