# Chaudière pour la combustion de plaquettes de bois

- Propriété du fichier: CYPE INGENIEROS, S.A.
- Format: FIEBDC-3/2002
- Zone géographique: Algérie
- Devise: DZD
- Coûts indirects: 3.00 %
- Frais généraux: 13.00 %
- Bénéfice: 6.00 %
- TVA: 19.00 %

## T Équipements techniques

### TC ECS et chauffage

#### TCB Biomasse

**TCB020** U Chaudière pour la combustion de plaquettes de bois.
Chaudière pour la combustion de plaquettes, puissance nominale de 103,9 à 399 kW, avec corps en acier soudé et testé à pression, de 2175x2655x2260 mm, isolation intérieure, chambre de combustion avec grille mobile avec système automatique de nettoyage par grille basculante, échangeur de chaleur à tubes verticaux avec mécanisme de nettoyage automatique, système de ramassage et d'extraction des cendres du module de combustion et deux réservoirs de cendres extractibles, contrôle de la combustion par sonde intégrée, système de commande intégré avec écran tactile, pour le contrôle de la combustion, du ballon d'E.C.S., du ballon tampon et de la vanne mélangeuse pour un chauffage rapide du circuit de chauffage, sans inclure le conduit pour l'évacuation des produits de la combustion. Totalement montée, connectée et mise en marche par l'entreprise installatrice pour le contrôle de son bon fonctionnement.
Inclut: Implantation. Présentation des éléments. Montage de la chaudière et de ses accessoires. Connecté aux réseaux de conduction d'eau, d'assainissement et électrique, et au conduit d'évacuation des produits de la combustion. Mise en marche.
Critère pour le métré: Nombre d'unités prévues, selon documentation graphique du Projet.
Critère pour le mémoire: On mesurera le nombre d'unités réellement exécutées selon les spécifications du Projet.

| Code | U | Désignation | Quantité | Prix | Montant |
|---|---|---|---|---|---|
| mt38cbh007cc | U | Chaudière pour la combustion de plaquettes, puissance nominale de 103,9 à 399 kW, avec corps en acier soudé et testé à pression, de 2175x2655x2260 mm, isolation intérieure, chambre de combustion avec grille mobile avec système automatique de nettoyage par grille basculante, échangeur de chaleur à tubes verticaux avec mécanisme de nettoyage automatique, système de ramassage et d'extraction des cendres du module de combustion et deux réservoirs de cendres extractibles, contrôle de la combustion par sonde intégrée, système de commande intégré avec écran tactile, pour le contrôle de la combustion, du ballon d'E.C.S., du ballon tampon et de la vanne mélangeuse pour un chauffage rapide du circuit de chauffage. (matériau) | 1.000 | 11532985.31 | 11532985.31 |
| mt38cbh102e | U | Supervision et direction de la procédure d'assemblage et connexion interne de chaudière à biomasse. (matériau) | 1.000 | 446329.87 | 446329.87 |
| mt38cbh100e | U | Mise en marche et formation au maniement de chaudière à biomasse. (matériau) | 1.000 | 173175.99 | 173175.99 |
| mo004 | h | Compagnon professionnel III/CP2 chauffagiste. (main-d'œuvre) | 7.432 | 717.33 | 5331.20 |
| mo103 | h | Ouvrier professionnel II/OP chauffagiste. (main-d'œuvre) | 7.432 | 520.85 | 3870.96 |
| % | % | Frais de chantier des unités d'ouvrage | 2 % | 12161693.33 | 243233.87 |
|  |  | Coûts directs |  |  | 12404927.20 |
