# Réservoir préfabriqué pour le stockage des granulés

- Propriété du fichier: CYPE INGENIEROS, S.A.
- Format: FIEBDC-3/2002
- Zone géographique: Algérie
- Devise: DZD
- Coûts indirects: 3.00 %
- Frais généraux: 13.00 %
- Bénéfice: 6.00 %
- TVA: 19.00 %

## T Équipements techniques

### TC ECS et chauffage

#### TCB Biomasse

**TCB090** U Réservoir préfabriqué pour le stockage des granulés.
Réservoir de surface pour stockage des granulés, en tissu synthétique, avec structure et trémie en acier, de 2,50x2,50 m et hauteur réglable de 1,80 à 2,50 m, de 6,7 t de capacité maximum. Totalement monté, connecté et testé.
Inclut: Implantation. Mise en place du réservoir. Connexion au système d'extraction.
Critère pour le métré: Nombre d'unités prévues, selon documentation graphique du Projet.
Critère pour le mémoire: On mesurera le nombre d'unités réellement exécutées selon les spécifications du Projet.

| Code | U | Désignation | Quantité | Prix | Montant |
|---|---|---|---|---|---|
| mt38cbh045wc | U | Réservoir de surface pour stockage des granulés, en tissu synthétique, avec structure et trémie en acier, de 2,50x2,50 m et hauteur réglable de 1,80 à 2,50 m, de 6,7 t de capacité maximum, avec système automatique d'extraction du combustible. (matériau) | 1.000 | 557912.34 | 557912.34 |
| mo003 | h | Compagnon professionnel III/CP2 électricien. (main-d'œuvre) | 4.954 | 717.33 | 3553.65 |
| mo102 | h | Ouvrier professionnel II/OP électricien. (main-d'œuvre) | 4.954 | 520.85 | 2580.29 |
| % | % | Frais de chantier des unités d'ouvrage | 2 % | 564046.28 | 11280.93 |
|  |  | Coûts directs |  |  | 575327.21 |
