# Chauffe-eau à gaz, conventionnel

- Propriété du fichier: CYPE INGENIEROS, S.A.
- Format: FIEBDC-3/2002
- Zone géographique: Algérie
- Devise: DZD
- Coûts indirects: 3.00 %
- Frais généraux: 13.00 %
- Bénéfice: 6.00 %
- TVA: 19.00 %

## T Équipements techniques

### TC ECS et chauffage

#### TCC Chauffe-eau

**TCC020** U Chauffe-eau à gaz, conventionnel.
Chauffe-eau instantané à gaz butane et propane, pour le service d'E.C.S., mural vertical, pour usage intérieur, chambre de combustion étanche, allumeur électronique à réseau électrique, sans flamme témoin, faible niveau d'émissions de NOx, contrôle thermostatique de température, écran tactile couleur, valide pour conduits d'évacuation de gaz allant jusqu'à 4 m, débit d'E.C.S. 12 l/min, puissance d'E.C.S. de 4,1 à 20,7 kW, efficacité à 100% de la charge nominale 90%, efficacité à 30% de la charge nominale 91%, efficacité énergétique classe A+, profil de consommation S, dimensions 575x335x180 mm, poids 13 kg, avec dispositif de contrôle d'évacuation des produits de la combustion et contrôle de flamme par sonde d'ionisation. Sans inclure le conduit pour l'évacuation des produits de la combustion. Comprend le support et les ancrages de fixation verticale, les vannes à sphère, les flexibles de raccordement. Totalement monté, connecté et testé.
Inclut: Implantation de l'appareil. Fixation au parement via des éléments d'ancrage. Mise en place de l'appareil et des accessoires. Connexion au réseau de conduction d'eau. Connexion au réseau électrique et à la terre. Mise en marche.
Critère pour le métré: Nombre d'unités prévues, selon documentation graphique du Projet.
Critère pour le mémoire: On mesurera le nombre d'unités réellement exécutées selon les spécifications du Projet.

| Code | U | Désignation | Quantité | Prix | Montant |
|---|---|---|---|---|---|
| mt38cgj015ab | U | Chauffe-eau instantané à gaz butane et propane, pour le service d'E.C.S., mural vertical, pour usage intérieur, chambre de combustion étanche, allumeur électronique à réseau électrique, sans flamme témoin, faible niveau d'émissions de NOx, contrôle thermostatique de température, écran tactile couleur, valide pour conduits d'évacuation de gaz allant jusqu'à 4 m, débit d'E.C.S. 12 l/min, puissance d'E.C.S. de 4,1 à 20,7 kW, efficacité à 100% de la charge nominale 90%, efficacité à 30% de la charge nominale 91%, efficacité énergétique classe A+, profil de consommation S, dimensions 575x335x180 mm, poids 13 kg, avec dispositif de contrôle d'évacuation des produits de la combustion et contrôle de flamme par sonde d'ionisation. (matériau) | 1.000 | 123393.51 | 123393.51 |
| mt37sve010c | U | Vanne à sphère en laiton nickelé à visser de 3/4". (matériau) | 1.000 | 885.25 | 885.25 |
| mt38tew010a | U | Tube flexible de 20 cm et de 1/2" de diamètre. (matériau) | 2.000 | 1474.90 | 2949.80 |
| mt38www011 | U | Matériel auxiliaire pour installations d'E.C.S. (matériau) | 1.000 | 267.32 | 267.32 |
| mo004 | h | Compagnon professionnel III/CP2 chauffagiste. (main-d'œuvre) | 2.645 | 751.66 | 1988.14 |
| mo103 | h | Ouvrier professionnel II/OP chauffagiste. (main-d'œuvre) | 2.645 | 545.70 | 1443.38 |
| % | % | Frais de chantier des unités d'ouvrage | 2 % | 130927.40 | 2618.55 |
|  |  | Coûts directs |  |  | 133545.95 |
