# Chaudière sur pied à gaz (P/N), pour chauffage, chambre de combustion ouverte et tirage naturel, puissance de 42 kW, dimensions 740x737x850 mm

- Propriété du fichier: CYPE INGENIEROS, S.A.
- Format: FIEBDC-3/2002
- Zone géographique: Algérie
- Coûts indirects: 3.00 %
- Frais généraux: 13.00 %
- Bénéfice: 6.00 %
- TVA: 16.00 %

## T Équipements techniques

### TC ECS et chauffage

#### TCG Gaz

**TCG030** U Chaudière sur pied à gaz (P/N), pour chauffage, chambre de combustion ouverte et tirage naturel, puissance de 42 kW, dimensions 740x737x850 mm.
Inclut: Implantation. Présentation des éléments. Montage de la chaudière et de ses accessoires. Connecté aux réseaux de conduction d'eau, de gaz, d'assainissement et électrique, et au conduit d'évacuation des produits de la combustion. Mise en marche.

| Code | U | Désignation | Quantité | Prix | Montant |
|---|---|---|---|---|---|
| mt38cpj010cc | U | Chaudière sur pied à gaz (P/N), pour chauffage, chambre de combustion ouverte et tirage naturel, puissance de 42 kW, dimensions 740x737x850 mm, allumeur électronique et sécurité par ionisation, sans flamme témoin, équipement formé de: corps de chaudière en fonte de fer, panneau de contrôle et commande, brûleur multigaz pour gaz naturel et propane, senseur de contrôle de fumées. (matériau) | 1.000 | 1537.94 | 1537.94 |
| mt38scj060a | U | Module pour priorité d'E.C.S. encastrable dans la partie frontale de la chaudière. (matériau) | 1.000 | 153.79 | 153.79 |
| mt38www010 | U | Matériel auxiliaire pour installation de chauffage. (matériau) | 1.000 | 1.76 | 1.76 |
| mo002 | h | Compagnon professionnel III/CP2 chauffagiste. (main-d'œuvre) | 6.270 | 3.92 | 24.58 |
| mo094 | h | Ouvrier professionnel II/OP chauffagiste. (main-d'œuvre) | 6.270 | 2.50 | 15.68 |
| % | % | Coûts directs complémentaires | 2 % | 1733.75 | 34.68 |
|  |  | Coûts directs |  |  | 1768.43 |
