# Émetteur électrique

- Propriété du fichier: CYPE INGENIEROS, S.A.
- Format: FIEBDC-3/2002
- Zone géographique: Algérie
- Devise: DZD
- Coûts indirects: 3.00 %
- Frais généraux: 13.00 %
- Bénéfice: 6.00 %
- TVA: 19.00 %

## T Équipements techniques

### TC ECS et chauffage

#### TCL Électricité

**TCL040** U Émetteur électrique.
Accumulateur nocturne de chaleur statique, de 800 W de puissance et 6,4 kWh d'énergie d'accumulation en 8 heures, alimentation monophasée à 230 V de tension, composé de matériel céramique d'accumulation, isolation microporeuse de haute qualité, régulateur électronique de charge et limiteur de sécurité, tout l'ensemble étant recouvert de coque en tôle d'acier peinte en époxy, de 315x725x165 mm, mise en place sur parement vertical.
Inclut: Implantation de l'émetteur. Fixation des supports au parement. Mise en place de l'appareil et des accessoires. Connexion et contrôle de son bon fonctionnement.
Critère pour le métré: Nombre d'unités prévues, selon documentation graphique du Projet.
Critère pour le mémoire: On mesurera le nombre d'unités réellement exécutées selon les spécifications du Projet.

| Code | U | Désignation | Quantité | Prix | Montant |
|---|---|---|---|---|---|
| mt38ema020a | U | Accumulateur nocturne de chaleur statique, de 800 W de puissance et 6,4 kWh d'énergie d'accumulation en 8 heures, alimentation monophasée à 230 V de tension, composé de matériel céramique d'accumulation, isolation microporeuse de haute qualité, régulateur électronique de charge et limiteur de sécurité, tout l'ensemble étant recouvert de coque en tôle d'acier peinte en époxy, de 315x725x165 mm. (matériau) | 1.000 | 35229.74 | 35229.74 |
| mo004 | h | Compagnon professionnel III/CP2 chauffagiste. (main-d'œuvre) | 0.610 | 719.99 | 439.19 |
| mo103 | h | Ouvrier professionnel II/OP chauffagiste. (main-d'œuvre) | 0.610 | 522.78 | 318.90 |
| % | % | Frais de chantier des unités d'ouvrage | 2 % | 35987.83 | 719.76 |
|  |  | Coûts directs |  |  | 36707.59 |
