# Détecteur de mouvement

- Propriété du fichier: CYPE INGENIEROS, S.A.
- Format: FIEBDC-3/2002
- Zone géographique: Algérie
- Devise: DZD
- Coûts indirects: 3.00 %
- Frais généraux: 13.00 %
- Bénéfice: 6.00 %
- TVA: 19.00 %

## T Équipements techniques

### TE Éclairage

#### TEC Systèmes de contrôle et de régulation

**TEC020** U Détecteur de mouvement.
Détecteur de mouvement par infrarouges pour automatisation du système d'éclairage, format extraplat, angle de détection de 360°, portée de 7 m de diamètre à 2,5 m de hauteur, réglable en temps, en sensibilité lumineuse et en distance de captage, alimentation à 230 V et 50-60 Hz, pouvoir de coupe de 5 A à 230 V, avec commutation au passage par zéro, recommandée pour lampes fluorescentes et lampes LED, charges maximales recommandées: 1000 W pour lampes à incandescence, 250 VA pour lampes fluorescentes, 500 VA pour lampe halogène à as voltage, 1000 W pour lampes halogènes, 200 VA pour lampes basse consommation, 200 VA pour luminaires de type Downlight, 200 VA pour lampes LED, temporisation réglable numériquement de 3 s à 30 min, sensibilité lumineuse réglable de 5 à 1000 lux, température de travail entre -10°C et 40°C, degré de protection IP20, de 120 mm de diamètre. Installation sur la surface du plafond. Comprend les fixations.
Inclut: Implantation. Montage, connexion et contrôle de son bon fonctionnement.
Critère pour le métré: Nombre d'unités prévues, selon documentation graphique du Projet.
Critère pour le mémoire: On mesurera le nombre d'unités réellement exécutées selon les spécifications du Projet.

| Code | U | Désignation | Quantité | Prix | Montant |
|---|---|---|---|---|---|
| mt34orb010a | U | Détecteur de mouvement par infrarouges pour automatisation du système d'éclairage, format extraplat, angle de détection de 360°, portée de 7 m de diamètre à 2,5 m de hauteur, réglable en temps, en sensibilité lumineuse et en distance de captage, alimentation à 230 V et 50-60 Hz, pouvoir de coupe de 5 A à 230 V, avec commutation au passage par zéro, recommandée pour lampes fluorescentes et lampes LED, charges maximales recommandées: 1000 W pour lampes à incandescence, 250 VA pour lampes fluorescentes, 500 VA pour lampe halogène à as voltage, 1000 W pour lampes halogènes, 200 VA pour lampes basse consommation, 200 VA pour luminaires de type Downlight, 200 VA pour lampes LED, temporisation réglable numériquement de 3 s à 30 min, sensibilité lumineuse réglable de 5 à 1000 lux, température de travail entre -10°C et 40°C, montage au plafond allant jusqu'à 3 m de hauteur, degré de protection IP20, de 120 mm de diamètre. (matériau) | 1.000 | 14184.27 | 14184.27 |
| mo003 | h | Compagnon professionnel III/CP2 électricien. (main-d'œuvre) | 0.244 | 719.99 | 175.68 |
| mo102 | h | Ouvrier professionnel II/OP électricien. (main-d'œuvre) | 0.244 | 522.78 | 127.56 |
| % | % | Frais de chantier des unités d'ouvrage | 2 % | 14487.51 | 289.75 |
|  |  | Coûts directs |  |  | 14777.26 |
