# Plafonnier pour extérieur

- Propriété du fichier: CYPE INGENIEROS, S.A.
- Format: FIEBDC-3/2002
- Zone géographique: Algérie
- Devise: DZD
- Coûts indirects: 3.00 %
- Frais généraux: 13.00 %
- Bénéfice: 6.00 %
- TVA: 19.00 %

## T Équipements techniques

### TE Éclairage

#### TEE Équipements extérieurs

**TEE040** U Plafonnier pour extérieur.
Plafonnier rond pour extérieur, en ABS de couleur noire, finition mate et diffuseur de polycarbonate opalin, degré de protection IP44, de 300x300x50 mm, de 16 W de puissance, alimentation à 220/240 V et 50-60 Hz, avec lampe LED non remplaçable, température de couleur 4000 K, flux lumineux 2100 lumens. Installation en surface. Comprend éléments de fixation Inclut: Implantation. Montage, connexion et contrôle de son bon fonctionnement.
Critère pour le métré: Nombre d'unités prévues, selon documentation graphique du Projet.
Critère pour le mémoire: On mesurera le nombre d'unités réellement exécutées selon les spécifications du Projet.

| Code | U | Désignation | Quantité | Prix | Montant |
|---|---|---|---|---|---|
| mt34est151a | U | Plafonnier rond pour extérieur, en ABS de couleur noire, finition mate et diffuseur de polycarbonate opalin, degré de protection IP44, de 300x300x50 mm, de 16 W de puissance, alimentation à 220/240 V et 50-60 Hz, avec lampe LED non remplaçable, température de couleur 4000 K, flux lumineux 2100 lumens, avec éléments de fixation. (matériau) | 1.000 | 6762.95 | 6762.95 |
| mo003 | h | Compagnon professionnel III/CP2 électricien. (main-d'œuvre) | 0.305 | 717.33 | 218.79 |
| mo102 | h | Ouvrier professionnel II/OP électricien. (main-d'œuvre) | 0.305 | 520.85 | 158.86 |
| % | % | Frais de chantier des unités d'ouvrage | 2 % | 7140.60 | 142.81 |
|  |  | Coûts directs |  |  | 7283.41 |
