# Paratonnerres avec dispositif d'amorçage "PDC"

- Propriété du fichier: CYPE INGENIEROS, S.A.
- Format: FIEBDC-3/2002
- Zone géographique: Algérie
- Devise: DZD
- Coûts indirects: 3.00 %
- Frais généraux: 13.00 %
- Bénéfice: 6.00 %
- TVA: 19.00 %

## T Équipements techniques

### TF Protections contre la foudre

#### TFE Systèmes externes

**TFE030** U Paratonnerres avec dispositif d'amorçage "PDC".
Système externe de protection contre la foudre, constitué d'un paratonnerre avec un dispositif d'amorçage type "PDC", une avance de 15 µs et rayon de protection de 32 à 52 m, placé en toiture sur mât en acier galvanisé à chaud, de 1 1/2" de diamètre et 6 m de longueur. Comprend les supports, les pièces spéciales, la plaque conductrice de cuivre étamé, les voies d'étincelles, le compteur d'impact de foudre reçu, le tube de protection de la descente et la prise de terre avec feuillard de cuivre étamé.
Inclut: Implantation. Mise en place du mât. Réalisation de la prise de terre. Montage, connexion et contrôle de son bon fonctionnement.
Critère pour le métré: Nombre d'unités prévues, selon documentation graphique du Projet.
Critère pour le mémoire: On mesurera le nombre d'unités réellement exécutées selon les spécifications du Projet.

| Code | U | Désignation | Quantité | Prix | Montant |
|---|---|---|---|---|---|
| mt41pea010aaa | U | Paratonnerre type "PDC" avec dispositif d'amorçage à impulsions, avance dans l'amorçage de 15 µs et rayon de protection de 32 à 52 m, de 1 m de hauteur. (matériau) | 1.000 | 295683.10 | 295683.10 |
| mt41paa010a | U | Pièce d'adaptation tête-mât et couplage tête-mât-conducteur, en laiton, pour mât de 1 1/2" et descente intérieure avec câble de cuivre de 8 à 10 mm de diamètre ou feuillard de cuivre étamé de 30x2 mm. (matériau) | 1.000 | 13425.02 | 13425.02 |
| mt41paa020a | U | Mât en acier galvanisé à chaud, de 1 1/2" de diamètre et 6 m de longueur, pour fixation au mur ou à la structure. (matériau) | 1.000 | 46981.36 | 46981.36 |
| mt41paa040a | U | Trépied d'ancrage pour mât, avec plaque base de 500x500x10 mm, en acier galvanisé à chaud, de 1 m de longueur, pour fixer avec des vis à la toiture. (matériau) | 1.000 | 84737.78 | 84737.78 |
| mt41pca010a | m | Feuillard de cuivre étamé, nu, de 30x2 mm. (matériau) | 59.500 | 9796.63 | 582899.49 |
| mt41paa056a | U | Support pyramidal pour conducteur de 8 mm de diamètre ou feuillard de section comprise entre 30x2 mm et 30x3,5 mm, pour fixation de l'agrafe aux surfaces horizontales. (matériau) | 16.000 | 1858.44 | 29735.04 |
| mt41paa050a | U | Agrafe en acier inoxydable, pour fixation de feuillard de section comprise entre 30x2 mm et 30x3,5 mm à paroi. (matériau) | 20.000 | 4196.53 | 83930.60 |
| mt41paa070a | U | Voie des étincelles, pour mât d'antenne et connexion à la platine de cuivre étamé. (matériau) | 1.000 | 49399.10 | 49399.10 |
| mt41paa080a | U | Voie des étincelles, pour liaison entre prises de terre. (matériau) | 1.000 | 46000.81 | 46000.81 |
| mt41paa053a | U | Manchon en laiton de 55x55 mm avec plaque intermédiaire, pour union multiple de câbles de cuivre de 8 à 10 mm de diamètre et feuillards de cuivre étamé de 30x2 mm. (matériau) | 2.000 | 5557.62 | 11115.24 |
| mt41paa060a | U | Compteur mécanique des impacts de foudre reçus par le système de protection. (matériau) | 1.000 | 89776.81 | 89776.81 |
| mt41paa052a | U | Manchon sectionneur en laiton, de 70x50x15 mm, avec système de charnière, pour union de feuillards de section comprise entre 30x2 mm et 30x3,5 mm. (matériau) | 1.000 | 7177.12 | 7177.12 |
| mt41pca020a | U | Tube en acier galvanisé, de 2 m de longueur, pour la protection de la descente du feuillard. (matériau) | 1.000 | 9750.61 | 9750.61 |
| mt35ata010a | U | Regard en polypropylène pour prise de terre, de 250x250x250 mm, avec couvercle de registre. (matériau) | 3.000 | 22624.78 | 67874.34 |
| mt35ata020a | U | Barrette de mesure de l'installation électrique. (matériau) | 2.000 | 17154.19 | 34308.38 |
| mt35ate020a | U | Électrode pour réseau de prise de terre cuivré avec 254 µm, fabriqué en acier, de 14,3 mm de diamètre et 2 m de longueur. (matériau) | 2.000 | 8612.62 | 17225.24 |
| mt41paa140a | U | Pièce de laiton, pour union d'électrode de prise de terre à câble de cuivre de 8 à 10 mm de diamètre ou feuillard de cuivre étamé de 30x2 mm. (matériau) | 2.000 | 3635.46 | 7270.92 |
| mt35ate010a | U | Électrode dynamique pour réseau de prise de terre, de 28 mm de diamètre et 2,5 m de longueur, à longue durée, avec effet condensateur. (matériau) | 1.000 | 64574.22 | 64574.22 |
| mt35ata030a | U | Pot de 5 kg de gel concentré, écologique et non corrosif, pour la préparation de 20 litres d'améliorateur de conductivité des mises à terre. (matériau) | 2.000 | 17129.33 | 34258.66 |
| mo007 | h | Compagnon professionnel III/CP2 installateur de paratonnerres. (main-d'œuvre) | 24.472 | 717.33 | 17554.50 |
| mo106 | h | Ouvrier professionnel II/OP installateur de paratonnerres. (main-d'œuvre) | 24.472 | 520.85 | 12746.24 |
| % | % | Frais de chantier des unités d'ouvrage | 2 % | 1606424.58 | 32128.49 |
|  |  | Coûts directs |  |  | 1638553.07 |
