# Tige normalisée pour arrivée de gaz

- Propriété du fichier: CYPE INGENIEROS, S.A.
- Format: FIEBDC-3/2002
- Zone géographique: Algérie
- Devise: DZD
- Coûts indirects: 3.00 %
- Frais généraux: 13.00 %
- Bénéfice: 6.00 %
- TVA: 19.00 %

## T Équipements techniques

### TG Installations de gaz

#### TGE Éléments

**TGE010** U Tige normalisée pour arrivée de gaz.
Taille normalisée pour arrivée de gaz, avec transition d'un tube de polyéthylène de 63 mm à un tube de cuivre de 51/54 mm, avec liaison monobloc et gaine métallique de protection de la liaison remplie de résine de polyuréthane comme protection anti-humidité, gaine de 2 m d'acier inoxydable de 76 mm de diamètre, protégée par un couvercle en élastomère pour éviter l'entrée d'eau.
Inclut: Montage, connexion et contrôle de son bon fonctionnement.
Critère pour le métré: Nombre d'unités prévues, selon documentation graphique du Projet.
Critère pour le mémoire: On mesurera le nombre d'unités réellement exécutées selon les spécifications du Projet.

| Code | U | Désignation | Quantité | Prix | Montant |
|---|---|---|---|---|---|
| mt43tal010J | U | Taille normalisée pour arrivée de gaz, avec transition d'un tube de polyéthylène de 63 mm à un tube de cuivre de 51/54 mm, avec liaison monobloc et gaine métallique de protection de la liaison remplie de résine de polyuréthane comme protection anti-humidité, gaine de 2 m d'acier inoxydable de 76 mm de diamètre, protégée par un couvercle en élastomère pour éviter l'entrée d'eau. (matériau) | 1.000 | 12831.73 | 12831.73 |
| mo010 | h | Compagnon professionnel III/CP2 installateur de gaz. (main-d'œuvre) | 0.122 | 717.33 | 87.51 |
| mo109 | h | Ouvrier professionnel II/OP installateur de gaz. (main-d'œuvre) | 0.122 | 520.85 | 63.54 |
| % | % | Frais de chantier des unités d'ouvrage | 2 % | 12982.78 | 259.66 |
|  |  | Coûts directs |  |  | 13242.44 |
