# Régulateur de gaz de pétrole liquéfiés (GPL)

- Propriété du fichier: CYPE INGENIEROS, S.A.
- Format: FIEBDC-3/2002
- Zone géographique: Algérie
- Devise: DZD
- Coûts indirects: 3.00 %
- Frais généraux: 13.00 %
- Bénéfice: 6.00 %
- TVA: 19.00 %

## T Équipements techniques

### TG Installations de gaz

#### TGE Éléments

**TGE020** U Régulateur de gaz de pétrole liquéfiés (GPL).
Régulateur de pression, de 20 kg/h de débit nominal, de 0,5 à 10 bar de pression d'entrée et 37 mbar de pression de sortie.
Inclut: Montage, connexion et contrôle de son bon fonctionnement.
Critère pour le métré: Nombre d'unités prévues, selon documentation graphique du Projet.
Critère pour le mémoire: On mesurera le nombre d'unités réellement exécutées selon les spécifications du Projet.

| Code | U | Désignation | Quantité | Prix | Montant |
|---|---|---|---|---|---|
| mt43acr030a | U | Régulateur de pression, de 20 kg/h de débit nominal, de 0,5 à 10 bar de pression d'entrée et 37 mbar de pression de sortie. (matériau) | 1.000 | 10322.58 | 10322.58 |
| mo010 | h | Compagnon professionnel III/CP2 installateur de gaz. (main-d'œuvre) | 0.305 | 717.33 | 218.79 |
| mo109 | h | Ouvrier professionnel II/OP installateur de gaz. (main-d'œuvre) | 0.305 | 520.85 | 158.86 |
| % | % | Frais de chantier des unités d'ouvrage | 2 % | 10700.23 | 214.00 |
|  |  | Coûts directs |  |  | 10914.23 |
