# Détecteur linéaire de fumée, conventionnel

- Propriété du fichier: CYPE INGENIEROS, S.A.
- Format: FIEBDC-3/2002
- Zone géographique: Algérie
- Devise: DZD
- Coûts indirects: 3.00 %
- Frais généraux: 13.00 %
- Bénéfice: 6.00 %
- TVA: 19.00 %

## T Équipements techniques

### TI Protections contre les incendies

#### TIA Détection et alarme

**TIA090** U Détecteur linéaire de fumée, conventionnel.
Détecteur linéaire de fumée, à infrarouge, conventionnel, avec réflecteur, pour une couverture maximum de 50 m de longueur et 15 m de largeur, composé d'unité émettrice/réceptrice et élément réfléchissant, pour alimentation de 10,2 à 24 Vcc, avec DEL indicatrice d'action. Comprend les éléments de fixation.
Inclut: Implantation. Fixation au parement. Montage, connexion et contrôle de son bon fonctionnement.
Critère pour le métré: Nombre d'unités prévues, selon documentation graphique du Projet.
Critère pour le mémoire: On mesurera le nombre d'unités réellement exécutées selon les spécifications du Projet.

| Code | U | Désignation | Quantité | Prix | Montant |
|---|---|---|---|---|---|
| mt41pig180a | U | Détecteur linéaire de fumée, à infrarouge, conventionnel, avec réflecteur, pour une couverture maximum de 50 m de longueur et 15 m de largeur, composé d'unité émettrice/réceptrice et élément réfléchissant, pour alimentation de 10,2 à 24 Vcc, avec DEL indicatrice d'action, selon EN 54-12. Comprend les éléments de fixation. (matériau) | 1.000 | 113584.94 | 113584.94 |
| mo006 | h | Compagnon professionnel III/CP2 installateur de réseaux et d'équipements de détection et de sécurité. (main-d'œuvre) | 1.221 | 719.99 | 879.11 |
| mo105 | h | Ouvrier professionnel II/OP installateur de réseaux et d'équipements de détection et de sécurité. (main-d'œuvre) | 1.221 | 522.78 | 638.31 |
| % | % | Frais de chantier des unités d'ouvrage | 2 % | 115102.36 | 2302.05 |
|  |  | Coûts directs |  |  | 117404.41 |
