# Grille antivandalisme pour luminaire de secours

- Propriété du fichier: CYPE INGENIEROS, S.A.
- Format: FIEBDC-3/2002
- Zone géographique: Algérie
- Devise: DZD
- Coûts indirects: 3.00 %
- Frais généraux: 13.00 %
- Bénéfice: 6.00 %
- TVA: 19.00 %

## T Équipements techniques

### TI Protections contre les incendies

#### TIE Éclairage d'urgence

**TIE050** U Grille antivandalisme pour luminaire de secours.
Grille antivandalisme en acier, de 435x200x140 mm, pour luminaire de secours. Comprend les éléments de fixation.
Inclut: Fixation et nivellement.
Critère pour le métré: Nombre d'unités prévues, selon documentation graphique du Projet.
Critère pour le mémoire: On mesurera le nombre d'unités réellement exécutées selon les spécifications du Projet.

| Code | U | Désignation | Quantité | Prix | Montant |
|---|---|---|---|---|---|
| mt34aem050a | U | Grille antivandalisme en acier, de 435x200x140 mm, pour luminaire de secours. Comprend les éléments de fixation. (matériau) | 1.000 | 7643.87 | 7643.87 |
| op00ato010 |  | Tournevis. | 1.000 | 0.00 | 0.00 |
| op00mar010 |  | Marteau. | 1.000 | 0.00 | 0.00 |
| op00tal010 |  | Perceuse. | 1.000 | 0.00 | 0.00 |
| mo003 | h | Compagnon professionnel III/CP2 électricien. (main-d'œuvre) | 0.122 | 717.33 | 87.51 |
| mo102 | h | Ouvrier professionnel II/OP électricien. (main-d'œuvre) | 0.122 | 520.85 | 63.54 |
| % | % | Frais de chantier des unités d'ouvrage | 2 % | 7794.92 | 155.90 |
|  |  | Coûts directs |  |  | 7950.82 |
