# Signalisation des moyens d'évacuation

- Propriété du fichier: CYPE INGENIEROS, S.A.
- Format: FIEBDC-3/2002
- Zone géographique: Algérie
- Devise: DZD
- Coûts indirects: 3.00 %
- Frais généraux: 13.00 %
- Bénéfice: 6.00 %
- TVA: 19.00 %

## T Équipements techniques

### TI Protections contre les incendies

#### TIS Signalisation

**TIS020** U Signalisation des moyens d'évacuation.
Plaque de signalisation des moyens d'évacuation, en PVC photoluminescente, avec luminance après 10 minutes supérieure ou égale à 210 mcd/m², luminance après 60 minutes supérieure ou égale à 29 mcd/m² et temps d'atténuation de la luminance supérieur ou égal à 3000 min, de 448x224 mm. Comprend les éléments de fixation.
Inclut: Implantation. Fixation au parement.
Critère pour le métré: Nombre d'unités prévues, selon documentation graphique du Projet.
Critère pour le mémoire: On mesurera le nombre d'unités réellement exécutées selon les spécifications du Projet.

| Code | U | Désignation | Quantité | Prix | Montant |
|---|---|---|---|---|---|
| mt41sny020dd | U | Plaque de signalisation des moyens d'évacuation, en PVC photoluminescente, avec luminance après 10 minutes supérieure ou égale à 210 mcd/m², luminance après 60 minutes supérieure ou égale à 29 mcd/m² et temps d'atténuation de la luminance supérieur ou égal à 3000 min, de 448x224 mm. Comprend les éléments de fixation. (matériau) | 1.000 | 3554.48 | 3554.48 |
| mo113 | h | Ouvrier d'exécution I/OE1 construction. (main-d'œuvre) | 0.366 | 502.77 | 184.01 |
| % | % | Frais de chantier des unités d'ouvrage | 2 % | 3738.49 | 74.77 |
|  |  | Coûts directs |  |  | 3813.26 |
