# Signalisation des moyens d'évacuation

- Propriété du fichier: CYPE INGENIEROS, S.A.
- Format: FIEBDC-3/2002
- Zone géographique: Algérie
- Devise: DZD
- Coûts indirects: 3.00 %
- Frais généraux: 13.00 %
- Bénéfice: 6.00 %
- TVA: 19.00 %

## T Équipements techniques

### TI Protections contre les incendies

#### TIS Signalisation

**TIS020** U Signalisation des moyens d'évacuation.
Plaque de signalisation des moyens d'évacuation, en aluminium photoluminescente, avec luminance après 10 minutes supérieure ou égale à 40 mcd/m², luminance après 60 minutes supérieure ou égale à 5,6 mcd/m² et temps d'atténuation de la luminance supérieur ou égal à 800 min, de 420x148 mm. Comprend les éléments de fixation.
Inclut: Implantation. Fixation au parement.
Critère pour le métré: Nombre d'unités prévues, selon documentation graphique du Projet.
Critère pour le mémoire: On mesurera le nombre d'unités réellement exécutées selon les spécifications du Projet.

| Code | U | Désignation | Quantité | Prix | Montant |
|---|---|---|---|---|---|
| mt41sny020hi | U | Plaque de signalisation des moyens d'évacuation, en aluminium photoluminescente, avec luminance après 10 minutes supérieure ou égale à 40 mcd/m², luminance après 60 minutes supérieure ou égale à 5,6 mcd/m² et temps d'atténuation de la luminance supérieur ou égal à 800 min, de 420x148 mm. Comprend les éléments de fixation. (matériau) | 1.000 | 1824.68 | 1824.68 |
| mo113 | h | Ouvrier d'exécution I/OE1 construction. (main-d'œuvre) | 0.366 | 502.77 | 184.01 |
| % | % | Frais de chantier des unités d'ouvrage | 2 % | 2008.69 | 40.17 |
|  |  | Coûts directs |  |  | 2048.86 |
