# Boîte de dérivation

- Propriété du fichier: CYPE INGENIEROS, S.A.
- Format: FIEBDC-3/2002
- Zone géographique: Algérie
- Devise: DZD
- Coûts indirects: 3.00 %
- Frais généraux: 13.00 %
- Bénéfice: 6.00 %
- TVA: 19.00 %

## T Équipements techniques

### TL Installations électriques

#### TLI Installations intérieures

**TLI120** U Boîte de dérivation.
Boîte de dérivation de type étanche (IP55), de 180x140x86 mm, en saillie. Comprend les accessoires et les fixations. Totalement montée.
Inclut: Fixation de la boîte de dérivation. Câblage de l'équipement. Montage de l'équipement.
Critère pour le métré: Nombre d'unités prévues, selon documentation graphique du Projet.
Critère pour le mémoire: On mesurera le nombre d'unités réellement exécutées selon les spécifications du Projet.

| Code | U | Désignation | Quantité | Prix | Montant |
|---|---|---|---|---|---|
| mt33leg490c | U | Boîte de dérivation en saillie, de type étanche (IP55), de 180x140x86 mm. (matériau) | 1.000 | 3139.20 | 3139.20 |
| mo003 | h | Compagnon professionnel III/CP2 électricien. (main-d'œuvre) | 0.488 | 717.33 | 350.06 |
| % | % | Frais de chantier des unités d'ouvrage | 2 % | 3489.26 | 69.79 |
|  |  | Coûts directs |  |  | 3559.05 |
