# Sonnette électrique encastrée

- Propriété du fichier: CYPE INGENIEROS, S.A.
- Format: FIEBDC-3/2002
- Zone géographique: Algérie
- Devise: DZD
- Coûts indirects: 3.00 %
- Frais généraux: 13.00 %
- Bénéfice: 6.00 %
- TVA: 19.00 %

## T Équipements techniques

### TL Installations électriques

#### TLL Appareillage

**TLL230** U Sonnette électrique encastrée.
Sonnette électrique, gamme moyenne, tension d'alimentation 230 V, avec couvercle avec grille, de couleur blanche. Installation encastrée.
Critère d'évaluation économique: Le prix ne comprend ni la boîte d'encastrement pour appareillage ni la plaque de finition.
Inclut: Montage, connexion et contrôle de son bon fonctionnement.
Critère pour le métré: Nombre d'unités prévues, selon documentation graphique du Projet.
Critère pour le mémoire: On mesurera le nombre d'unités réellement exécutées selon les spécifications du Projet.

| Code | U | Désignation | Quantité | Prix | Montant |
|---|---|---|---|---|---|
| mt33gmg840a | U | Sonnette électrique à encastrer, gamme moyenne, tension nominale 230 V. (matériau) | 1.000 | 3832.84 | 3832.84 |
| mt33gmg845a | U | Couvercle avec grille pour sonnette électrique, gamme moyenne, de couleur blanche. (matériau) | 1.000 | 453.68 | 453.68 |
| mo003 | h | Compagnon professionnel III/CP2 électricien. (main-d'œuvre) | 0.183 | 717.33 | 131.27 |
| % | % | Frais de chantier des unités d'ouvrage | 2 % | 4417.79 | 88.36 |
|  |  | Coûts directs |  |  | 4506.15 |
