# Sonnette électrique encastrée

- Propriété du fichier: CYPE INGENIEROS, S.A.
- Format: FIEBDC-3/2002
- Zone géographique: Algérie
- Devise: DZD
- Coûts indirects: 3.00 %
- Frais généraux: 13.00 %
- Bénéfice: 6.00 %
- TVA: 19.00 %

## T Équipements techniques

### TL Installations électriques

#### TLL Appareillage

**TLL230** U Sonnette électrique encastrée.
Sonnette électrique, gamme moyenne, tension d'alimentation 230 V, avec couvercle avec grille, de couleur couleur et plaque de finition 1 poste, de couleur. Installation encastrée.
Critère d'évaluation économique: Le prix ne comprend pas la boîte d'encastrement pour appareillage.
Inclut: Montage, connexion et contrôle de son bon fonctionnement.
Critère pour le métré: Nombre d'unités prévues, selon documentation graphique du Projet.
Critère pour le mémoire: On mesurera le nombre d'unités réellement exécutées selon les spécifications du Projet.

| Code | U | Désignation | Quantité | Prix | Montant |
|---|---|---|---|---|---|
| mt33gmg840a | U | Sonnette électrique à encastrer, gamme moyenne, tension nominale 230 V. (matériau) | 1.000 | 3832.84 | 3832.84 |
| mt33gmg845b | U | Couvercle avec grille pour sonnette électrique, gamme moyenne, de couleur couleur. (matériau) | 1.000 | 515.19 | 515.19 |
| mt33gmg950b | U | Plaque de finition 1 poste, gamme moyenne, de couleur. (matériau) | 1.000 | 582.48 | 582.48 |
| mo003 | h | Compagnon professionnel III/CP2 électricien. (main-d'œuvre) | 0.232 | 717.33 | 166.42 |
| % | % | Frais de chantier des unités d'ouvrage | 2 % | 5096.93 | 101.94 |
|  |  | Coûts directs |  |  | 5198.87 |
