# Couvercle plein encastré

- Propriété du fichier: CYPE INGENIEROS, S.A.
- Format: FIEBDC-3/2002
- Zone géographique: Algérie
- Devise: DZD
- Coûts indirects: 3.00 %
- Frais généraux: 13.00 %
- Bénéfice: 6.00 %
- TVA: 19.00 %

## T Équipements techniques

### TL Installations électriques

#### TLL Appareillage

**TLL320** U Couvercle plein encastré.
Couvercle plein rond, gamme haute, de couleur, avec plaque de finition 1 poste, de couleur spéciale. Installation encastrée.
Critère d'évaluation économique: Le prix ne comprend pas la boîte d'encastrement pour appareillage.
Inclut: Montage.
Critère pour le métré: Nombre d'unités prévues, selon documentation graphique du Projet.
Critère pour le mémoire: On mesurera le nombre d'unités réellement exécutées selon les spécifications du Projet.

| Code | U | Désignation | Quantité | Prix | Montant |
|---|---|---|---|---|---|
| mt33gag800b | U | Couvercle plein rond à encastrer, gamme haute, de couleur. (matériau) | 1.000 | 1545.58 | 1545.58 |
| mt33gag950c | U | Plaque de finition 1 poste, gamme haute, de couleur spéciale. (matériau) | 1.000 | 3933.15 | 3933.15 |
| mo003 | h | Compagnon professionnel III/CP2 électricien. (main-d'œuvre) | 0.089 | 717.33 | 63.84 |
| % | % | Frais de chantier des unités d'ouvrage | 2 % | 5542.57 | 110.85 |
|  |  | Coûts directs |  |  | 5653.42 |
