# Plaque de finition d'appareillages encastrés

- Propriété du fichier: CYPE INGENIEROS, S.A.
- Format: FIEBDC-3/2002
- Zone géographique: Algérie
- Devise: DZD
- Coûts indirects: 3.00 %
- Frais généraux: 13.00 %
- Bénéfice: 6.00 %
- TVA: 19.00 %

## T Équipements techniques

### TL Installations électriques

#### TLL Appareillage

**TLL360** U Plaque de finition d'appareillages encastrés.
Plaque de finition 4 postes, gamme moyenne, de couleur.
Inclut: Implantation. Montage.
Critère pour le métré: Nombre d'unités prévues, selon documentation graphique du Projet.
Critère pour le mémoire: On mesurera le nombre d'unités réellement exécutées selon les spécifications du Projet.

| Code | U | Désignation | Quantité | Prix | Montant |
|---|---|---|---|---|---|
| mt33gmg950k | U | Plaque de finition 4 postes, gamme moyenne, de couleur. (matériau) | 1.000 | 2520.22 | 2520.22 |
| mo003 | h | Compagnon professionnel III/CP2 électricien. (main-d'œuvre) | 0.049 | 717.33 | 35.15 |
| % | % | Frais de chantier des unités d'ouvrage | 2 % | 2555.37 | 51.11 |
|  |  | Coûts directs |  |  | 2606.48 |
