# Prise de terre avec piquet

- Propriété du fichier: CYPE INGENIEROS, S.A.
- Format: FIEBDC-3/2002
- Zone géographique: Algérie
- Devise: DZD
- Coûts indirects: 3.00 %
- Frais généraux: 13.00 %
- Bénéfice: 6.00 %
- TVA: 19.00 %

## T Équipements techniques

### TL Installations électriques

#### TLT Mise à la terre et liaisons équipotentielles

**TLT050** U Prise de terre avec piquet.
Prise de terre composée de trois piquets en acier cuivré de 2 m de longueur chacun, enfoncés dans le terrain, unis avec câble conducteur en cuivre de 25 mm² de section, formant un triangle équilatéral, connectés à barrette de mesure, dans un regard en polypropylène de 30x30 cm. Comprend le boulon en U pour la connexion du piquet au conducteur de terre et les additifs pour diminuer la résistivité du terrain.
Inclut: Implantation. Excavation avec des moyens mécaniques. Suppression des terres lâches du fond de l'excavation. Enfoncement des piquets. Mise en place du regard. Connexion des piquets au conducteur de terre. Remblayage de l'arrière. Connexion au réseau de terre. Montage, connexion et contrôle de son bon fonctionnement.
Critère pour le métré: Nombre d'unités prévues, selon documentation graphique du Projet.
Critère pour le mémoire: On mesurera le nombre d'unités réellement exécutées selon les spécifications du Projet.

| Code | U | Désignation | Quantité | Prix | Montant |
|---|---|---|---|---|---|
| mt35tte010b | U | Électrode pour réseau de prise de terre cuivré avec 300 µm, fabriqué en acier, de 15 mm de diamètre et de 2 m de longueur. (matériau) | 3.000 | 3295.97 | 9887.91 |
| mt35ttc010e | m | Conducteur de cuivre nu, de 25 mm². (matériau) | 7.000 | 915.55 | 6408.85 |
| mt35tta040 | U | Boulon en U pour connexion du piquet. (matériau) | 3.000 | 183.11 | 549.33 |
| mt35tta010 | U | Regard en polypropylène pour prise de terre, de 300x300 mm, avec couvercle de registre. (matériau) | 1.000 | 13550.12 | 13550.12 |
| mt35tta030 | U | Barrette de mesure de l'installation électrique. (matériau) | 1.000 | 8423.05 | 8423.05 |
| mt35tta060 | U | Sac de 5 kg de sels minéraux pour l'amélioration de la conductivité de mises à terre. (matériau) | 1.000 | 640.88 | 640.88 |
| mt35www020 | U | Produits complémentaires pour installations de prise de terre. (matériau) | 1.000 | 210.58 | 210.58 |
| mq01ret020b | h | Rétro chargeuse sur pneus, de 70 kW. (matériel) | 0.066 | 3948.09 | 260.57 |
| mo003 | h | Compagnon professionnel III/CP2 électricien. (main-d'œuvre) | 0.305 | 717.33 | 218.79 |
| mo102 | h | Ouvrier professionnel II/OP électricien. (main-d'œuvre) | 0.305 | 520.85 | 158.86 |
| mo113 | h | Ouvrier d'exécution I/OE1 construction. (main-d'œuvre) | 0.030 | 502.77 | 15.08 |
| % | % | Frais de chantier des unités d'ouvrage | 2 % | 40324.02 | 806.48 |
|  |  | Coûts directs |  |  | 41130.50 |
