# Tuyauterie multicouche en polyéthylène réticulé/aluminium/polyéthylène (PE-X/Al/PE)

- Propriété du fichier: CYPE INGENIEROS, S.A.
- Format: FIEBDC-3/2002
- Zone géographique: Algérie
- Devise: DZD
- Coûts indirects: 3.00 %
- Frais généraux: 13.00 %
- Bénéfice: 6.00 %
- TVA: 19.00 %

## T Équipements techniques

### TN Canalisations pour fluides

#### TNM Multicouches

**TNM020** m Tuyauterie multicouche en polyéthylène réticulé/aluminium/polyéthylène (PE-X/Al/PE).
Tuyauterie constituée de tube multicouche de polyéthylène réticulé/aluminium/polyéthylène (PE-X/Al/PE), de 16 mm de diamètre extérieur et 2 mm d'épaisseur. Installation en surface. Comprend le matériau auxiliaire pour le montage et la fixation à l'ouvrage, les accessoires et les pièces spéciales.
Inclut: Implantation. Mise en place et fixation des tuyaux, des accessoires et des pièces spéciales.
Critère pour le métré: Longueur mesurée selon documentation graphique du Projet.
Critère pour le mémoire: On mesurera la longueur réellement exécutée selon les spécifications du Projet.

| Code | U | Désignation | Quantité | Prix | Montant |
|---|---|---|---|---|---|
| mt37tmc406a | U | Matériau auxiliaire pour montage et fixation à l'ouvrage des tuyaux multicouche de polyéthylène réticulé/aluminium/polyéthylène (PE-X/Al/PE), de 16 mm de diamètre extérieur. (matériau) | 1.000 | 8.53 | 8.53 |
| mt37tmc026ag | m | Tube multicouche de polyéthylène réticulé/aluminium/polyéthylène (PE-X/Al/PE), de 16 mm de diamètre extérieur et 2 mm d'épaisseur, selon NF EN ISO 21003-1, avec le prix augmenté de 30% pour cause d'accessoires et pièces spéciales. (matériau) | 1.000 | 221.75 | 221.75 |
| op00ato010 |  | Tournevis. | 1.000 | 0.00 | 0.00 |
| op00mar010 |  | Marteau. | 1.000 | 0.00 | 0.00 |
| op00tal010 |  | Perceuse. | 1.000 | 0.00 | 0.00 |
| mo008 | h | Compagnon professionnel III/CP2 plombier. (main-d'œuvre) | 0.037 | 717.33 | 26.54 |
| mo107 | h | Ouvrier professionnel II/OP plombier. (main-d'œuvre) | 0.037 | 520.85 | 19.27 |
| % | % | Frais de chantier des unités d'ouvrage | 2 % | 276.09 | 5.52 |
|  |  | Coûts directs |  |  | 281.61 |
