# Capteur de radon

- Propriété du fichier: CYPE INGENIEROS, S.A.
- Format: FIEBDC-3/2002
- Zone géographique: Algérie
- Devise: DZD
- Coûts indirects: 3.00 %
- Frais généraux: 13.00 %
- Bénéfice: 6.00 %
- TVA: 19.00 %

## T Équipements techniques

### TO Protections au radon

#### TOC Systèmes de contrôle automatique

**TOC010** U Capteur de radon.
Capteur de radon, de 60x80x45 mm, avec alimentation par câble à 12 Vcc, intervalle de mesure entre 0 et 100000 Bq/m³, avec sortie analogique 0-10 V. Comprend les éléments de fixation.
Inclut: Mise en place et fixation. Connexion et contrôle de son bon fonctionnement.
Critère pour le métré: Nombre d'unités prévues, selon documentation graphique du Projet.
Critère pour le mémoire: On mesurera le nombre d'unités réellement exécutées selon les spécifications du Projet.

| Code | U | Désignation | Quantité | Prix | Montant |
|---|---|---|---|---|---|
| mt41srd010a | U | Capteur de radon, de 60x80x45 mm, avec alimentation par câble à 12 Vcc, intervalle de mesure entre 0 et 100000 Bq/m³, avec sortie analogique 0-10 V, avec les éléments de fixation. (matériau) | 1.000 | 127333.70 | 127333.70 |
| op00ato010 |  | Tournevis. | 1.000 | 0.00 | 0.00 |
| op00mar010 |  | Marteau. | 1.000 | 0.00 | 0.00 |
| op00tal010 |  | Perceuse. | 1.000 | 0.00 | 0.00 |
| mo011 | h | Compagnon professionnel III/CP2 monteur. (main-d'œuvre) | 0.149 | 717.33 | 106.88 |
| mo080 | h | Ouvrier professionnel II/OP monteur. (main-d'œuvre) | 0.149 | 521.84 | 77.75 |
| % | % | Frais de chantier des unités d'ouvrage | 2 % | 127518.33 | 2550.37 |
|  |  | Coûts directs |  |  | 130068.70 |
